# Pintura de protección c/cap. de puenteo de fisuras, Sikagard®-550 Elastocolor ES de Sika. Blanco

- Propiedad del archivo: CONSTRUNARIO
- Formato: FIEBDC-3/2012
- Programa: Construnario Versión 3.51
- Fecha de los precios: 06/03/2024
- Divisa: EUR

**167223SIK** kg Pintura de protección c/cap. de puenteo de fisuras, Sikagard®-550 Elastocolor ES de Sika. Blanco
Sikagard®-550 Elastocolor ES Pintura de protección con capacidad de puenteo de fisuras Descripción del producto: El Sikagard®-550 Elastocolor ES es una pintura elasto-plástica de protección, resistente a los rayos UV, acrílica, monocomponente. Puentea las fisuras incluso a temperaturas inferiores a 0ºC siempre y cuando, previamente, se haya aplicado el Sikaguard®-545 WE Elastofill. Usos: . Como pintura protectora sobre el Sikaguard®-545 WE Elastofill puentea todo tipo de fisuras y grietas sobre mortero y hormigón. . Pintura de protección y decorativa en fachadas de hormigón. . Pintura protectora de estructuras de hormigón armado que estén expuestas a ambiente agresivo. . Pintura de protección y decorativa para trabajos de reparación (Sika Monotop® o Sika Top®).
