# Pintura de protección Sikaguard®-550 Elastocolor ES, gris RAL 7030

- Propiedad del archivo: CONSTRUNARIO
- Formato: FIEBDC-3/2012
- Programa: Construnario Versión 3.51
- Fecha de los precios: 06/03/2024
- Divisa: EUR
- Código: sika-sau (12/03/2024)

**PUSIK-126** m2 Pintura de protección Sikaguard®-550 Elastocolor ES, gris RAL 7030
Pintura elasto-plástica de protección a los rayos UV, dispersión acrílica, con excelentes propiedades de puenteo de fisuras, tipo Sikaguard®-550 Elastocolor ES o similar, con marcado CE según UNE-EN 1504-2, con un coeficiente de difusión al CO2 de 106, y un coeficiente de difusión al vapor de agua menor de 2000, aplicado a mano mediante brocha o rodillo de pelo corto, o mediante pistola airless, en 2 manos en direcciones diferentes, con un consumo de 0,3 kg/m2 por capa, siguiendo las indicaciones de la Hoja Técnica del producto, incluyendo suministro de materiales, aplicación, medios auxiliares y eliminación de residuos a vertedero.

| Código | Ud | Descripción | Rendimiento | Precio |
|---|---|---|---|---|
| 167222SIK | kg | Pintura de protección c/cap. de puenteo de fisuras, Sikagard®-550 Elastocolor ES de Sika. Gris RAL 7030 (material) | 0.350 | 0 |
| AIR01SIK | h | Equipo airless/pistola (maquinaria) | 0.150 | 0 |
| MOC001 | h | Oficial 1ª (mano de obra) | 0.150 | 0 |
| MOC002 | h | Peón especialista (mano de obra) | 0.150 | 0 |

## Recursos

**167222SIK** kg Pintura de protección c/cap. de puenteo de fisuras, Sikagard®-550 Elastocolor ES de Sika. Gris RAL 7030
Sikagard®-550 Elastocolor ES Pintura de protección con capacidad de puenteo de fisuras Descripción del producto: El Sikagard®-550 Elastocolor ES es una pintura elasto-plástica de protección, resistente a los rayos UV, acrílica, monocomponente. Puentea las fisuras incluso a temperaturas inferiores a 0ºC siempre y cuando, previamente, se haya aplicado el Sikaguard®-545 WE Elastofill. Usos: . Como pintura protectora sobre el Sikaguard®-545 WE Elastofill puentea todo tipo de fisuras y grietas sobre mortero y hormigón. . Pintura de protección y decorativa en fachadas de hormigón. . Pintura protectora de estructuras de hormigón armado que estén expuestas a ambiente agresivo. . Pintura de protección y decorativa para trabajos de reparación (Sika Monotop® o Sika Top®).
