# Impregnación hidrófuga reactiva Sikagard®-705 L, aplicado mediante proyección

- Propiedad del archivo: CONSTRUNARIO
- Formato: FIEBDC-3/2012
- Programa: Construnario Versión 3.51
- Fecha de los precios: 06/03/2024
- Divisa: EUR
- Código: sika-sau (12/03/2024)

**PUSIK-619** m2 Impregnación hidrófuga reactiva Sikagard®-705 L, aplicado mediante proyección
Impregnación para proteger superficies de hormigón, a base de silanos con un 99% de principio activo, monocomponente, de baja viscosidad, sin disolventes, tipo Sikagard®- 705 L o similar, de rápida absorción, efectivo frente a cloruros y sales de deshielo, sin modificar la permeabilidad de la superficie, clase II según la normativa EN 1504-2, incrementa la resistencia del hormigón frente a los ciclos hielo - deshielo, incluso en hormigón fisurado, reduciendo la humedad en las armaduras, mitigando la corrosión, resistente al agua de mar, aplicado mediante equipo airless en 2 o 3 capas, siguiendo las indicaciones de la Hoja Técnica del producto, incluyendo suministro de materiales, aplicación, medios auxiliares y eliminación de residuos a vertedero. Incluso preparación del soporte, limpieza a presión y aspiración de polvo.

| Código | Ud | Descripción | Rendimiento | Precio |
|---|---|---|---|---|
| 170748SIK | kg | Impregnación hidrófuga reactiva en base silano, Sikagard®-705 L de Sika. Incoloro (material) | 0.450 | 0 |
| MGEN041 | h | Equipo chorro de arena (maquinaria) | 0.050 | 0 |
| MGEN053 | h | Equipo de aspiración de polvo (maquinaria) | 0.050 | 0 |
| MGEN057 | h | Bomba de agua (maquinaria) | 0.050 | 0 |
| MGEN051 | h | Equipo proyección (maquinaria) | 0.250 | 0 |
| MOC001 | h | Oficial 1ª (mano de obra) | 0.100 | 0 |
| MOC002 | h | Peón especialista (mano de obra) | 0.100 | 0 |

## Recursos

**170748SIK** kg Impregnación hidrófuga reactiva en base silano, Sikagard®-705 L de Sika. Incoloro
Sikagard®-705 L Impregnación hidrófuga reactiva en base silano. Descripción del producto: Impregnación hidrófuga a base de silanos con un 99% de principio activo, monocomponente de baja viscosidad, sin disolventes, adecuada para soportes de hormigón y cementosos. Sikagard®-705 L cumple con los más altos requerimientos de la norma EN 1504-2 para impregnaciones hidrófugas (clase de profundidad de penetración II, resistencia a hielo-deshielo, y la presencia de sales). Usos: Se utiliza como impregnación hidrófuga (tratamiento hidrofóbico), para soportes absorbentes como el hormigón en obras de ingeniería civil, o en estructuras de construcción de hormigón sometidas solicitaciones importantes, debido a ciclos de hielo-deshielo y al ataque de sales deshielo, así como en medio marino con presencia de cloruros. . Adecuado para la protección contra la penetración (Principio 1, método 1.1 de la norma EN 1504-9) . Adecuado para el control de la humedad (Principio 2, método 2.1 de la norma EN 1504-9) . Adecuado para aumentar la resistividad (Principio 8, método 8.1 de la norma EN 1504-9)
