# Revestimiento permanente antigraffiti y antipósters, Sikagard®-850 Clear de Sika

- Propiedad del archivo: CONSTRUNARIO
- Formato: FIEBDC-3/2012
- Programa: Construnario Versión 3.51
- Fecha de los precios: 06/03/2024
- Divisa: EUR

**634457SIK** kg Revestimiento permanente antigraffiti y antipósters, Sikagard®-850 Clear de Sika
Sikagard®-850 Clear Revestimiento permanente antigraffiti y antipósters que permite la eliminación de pintadas y carteles. Descripción del producto Es un revestimiento monocomponente brillante permanente, listo al uso, basado en poliorganosiloxanos, con función antigraffiti y antipósters. Este producto forma parte del sistema Sikagard antigraffiti. Usos Revestimiento protector permanente antigraffiti y antipósters para: . Hormigón visto . Mampostería . Enfoscado de cemento . Hormigón revestido . Hormigón revestido, mampostería o enfoscado de cemento previamente tratados con una impregnación hidrofóbica . Madera revestida o sin revestir Adecuado para: . Control de la humedad (Principio 2, método 2.3 de la norma EN 1504-9) . Aumentar la resistividad (Principio 8, método 8.3 de la norma EN 1504-9) Características . Producto listo al uso, sin necesidad de dilución en Obra . Prevención antipósters: los carteles no quedan adheridos al soporte o pueden ser eliminados fácilmente, incluso después de muchos ciclos de limpieza . Acabado parcialmente mate y parcialmente transparente . No se necesitan agentes químicos para la limpieza . La limpieza únicamente requiere agua fría a presión (80 a 100 bar) o agua fría a baja presión y simplemente frotar con un paño limpio o un cepillo para fregar . Permeable al vapor de agua . Cumple los requisitos de la norma EN 1504-2 como revestimiento protector . Baja absorción de agua . Muy buena resistencia a la intemperie y al envejecimiento . Buena resistencia a la exposición a los rayos UV . Conserva el brillo . Se aplica con brocha, rodillo o airless . Muy baja captación de suciedad
