# Revestimiento protector Sikagard®-850 Clear anti grafiti en soportes minerales revestidos

- Propiedad del archivo: CONSTRUNARIO
- Formato: FIEBDC-3/2012
- Programa: Construnario Versión 3.51
- Fecha de los precios: 06/03/2024
- Divisa: EUR
- Código: sika-sau (12/03/2024)

**PUSIK-621** m2 Revestimiento protector Sikagard®-850 Clear anti grafiti en soportes minerales revestidos
Revestimiento monocomponente listo al uso, permanente, para la protección de elementos frente la humedad mediante Sikagard®-850 Clear o similar (cumple con la norma EN 1504-2 como revestimiento protector para el principio 2 -control de la humedad- y el principio 8 -incremento de la resistividad-) para proteger superficies de hormigón, hormigón visto, mampostería, enfoscados, pinturas, hidrofugantes, etc, a base de polímeros poliorganosiloxanos, de secado rápido (24 h). Aplicado mediante rodillo en 1 capa, siguiendo las indicaciones de la Hoja Técnica del producto, incluyendo la aplicación de la imprimación Sikagard®-850 Activator (50-100 gr/m2) incluyendo suministro de materiales, aplicación, medios auxiliares y eliminación de residuos a vertedero. Incluso preparación del soporte, limpieza a presión y aspiración de polvo.

| Código | Ud | Descripción | Rendimiento | Precio |
|---|---|---|---|---|
| 634457SIK | kg | Revestimiento permanente antigraffiti y antipósters, Sikagard®-850 Clear de Sika (material) | 0.200 | 0 |
| 648983SIK | kg | Imprimación monocomponente, Sikagard®-850 Activator de Sika (material) | 0.100 | 0 |
| MGEN041 | h | Equipo chorro de arena (maquinaria) | 0.050 | 0 |
| MGEN053 | h | Equipo de aspiración de polvo (maquinaria) | 0.050 | 0 |
| MGEN057 | h | Bomba de agua (maquinaria) | 0.050 | 0 |
| MOC001 | h | Oficial 1ª (mano de obra) | 0.300 | 0 |
| MOC002 | h | Peón especialista (mano de obra) | 0.350 | 0 |

## Recursos

**634457SIK** kg Revestimiento permanente antigraffiti y antipósters, Sikagard®-850 Clear de Sika
Sikagard®-850 Clear Revestimiento permanente antigraffiti y antipósters que permite la eliminación de pintadas y carteles. Descripción del producto Es un revestimiento monocomponente brillante permanente, listo al uso, basado en poliorganosiloxanos, con función antigraffiti y antipósters. Este producto forma parte del sistema Sikagard antigraffiti. Usos Revestimiento protector permanente antigraffiti y antipósters para: . Hormigón visto . Mampostería . Enfoscado de cemento . Hormigón revestido . Hormigón revestido, mampostería o enfoscado de cemento previamente tratados con una impregnación hidrofóbica . Madera revestida o sin revestir Adecuado para: . Control de la humedad (Principio 2, método 2.3 de la norma EN 1504-9) . Aumentar la resistividad (Principio 8, método 8.3 de la norma EN 1504-9) Características . Producto listo al uso, sin necesidad de dilución en Obra . Prevención antipósters: los carteles no quedan adheridos al soporte o pueden ser eliminados fácilmente, incluso después de muchos ciclos de limpieza . Acabado parcialmente mate y parcialmente transparente . No se necesitan agentes químicos para la limpieza . La limpieza únicamente requiere agua fría a presión (80 a 100 bar) o agua fría a baja presión y simplemente frotar con un paño limpio o un cepillo para fregar . Permeable al vapor de agua . Cumple los requisitos de la norma EN 1504-2 como revestimiento protector . Baja absorción de agua . Muy buena resistencia a la intemperie y al envejecimiento . Buena resistencia a la exposición a los rayos UV . Conserva el brillo . Se aplica con brocha, rodillo o airless . Muy baja captación de suciedad

**648983SIK** kg Imprimación monocomponente, Sikagard®-850 Activator de Sika
Sikagard®-850 Activator Imprimación para Sikagard®-850 Clear sobre soportes minerales revestidos. Descripción del producto Es una imprimación monocomponente, lista para usar antes del revestimiento Sikagard®-850 Clear sobre soportes minerales ya revestidos, que permite mejorar la aplicación y la adherencia. Este producto forma parte del sistema Sikagard Antigraffiti. Usos Como imprimación para el sistema de revestimiento Sikagard®-850 Clear sobre soportes minerales ya revestidos. Características . Listo para usar, no es necesario diluirlo en la obra . Imprimación promotora de la adherencia . Se utiliza específicamente con Sikagard®-850 Clear . Libre de tolueno y otros disolventes aromáticos . Se aplica con brocha o rodillo
