# Construcción y reparación con SikaRep®-100 Fire Resistant, mediante aplicación manual

- Propiedad del archivo: CONSTRUNARIO
- Formato: FIEBDC-3/2012
- Programa: Construnario Versión 3.51
- Fecha de los precios: 06/03/2024
- Divisa: EUR
- Código: sika-sau (12/03/2024)

**PUSIK-133** m2 Construcción y reparación con SikaRep®-100 Fire Resistant, mediante aplicación manual
Colocación de ladrillos refractarios, construcción y reparación de elementos sometidos al calor de las llamas, mediante mortero refractario de fraguado rápido tipo Sika®ep®-100 Fire Resistant o similar, con un consumo aproximado de 1,8 Kg/m2/mm, aplicado a mano mediante una llana, en capa de no más de 20mm, siguiendo las indicaciones de la Hoja Técnica del producto, incluyendo suministro de materiales, aplicación, medios auxiliares y eliminación de residuos a vertedero. Incluso preparación del soporte, limpieza a presión y aspiración de polvo. Incluso la humectación del soporte y la preparación de la mezcla con una batidora eléctrica.

| Código | Ud | Descripción | Rendimiento | Precio |
|---|---|---|---|---|
| 531124SIK | kg | Mortero refractario de fraguado rápido, Sika MonoTop®-100 Fire Resistant de Sika. Gris (material) | 20.000 | 0 |
| MGEN052 | h | Equipo lanza agua limpieza (maquinaria) | 0.050 | 0 |
| MGEN053 | h | Equipo de aspiración de polvo (maquinaria) | 0.050 | 0 |
| MGEN057 | h | Bomba de agua (maquinaria) | 0.050 | 0 |
| MOC001 | h | Oficial 1ª (mano de obra) | 0.500 | 0 |
| MOC002 | h | Peón especialista (mano de obra) | 0.500 | 0 |

## Recursos

**531124SIK** kg Mortero refractario de fraguado rápido, Sika MonoTop®-100 Fire Resistant de Sika. Gris
Sika MonoTop®-100 Fire Resistant Mortero refractario. Descripción del producto: Mortero refractario de fraguado rápido para la colocación de ladrillos refractarios y para la construcción y reparación de elementos resistentes al calor. Usos: . Construcción y reparación de elementos resistentes al calor (por ejemplo, barbacoas, chimeneas, hornos, etc.). . Especialmente diseñado como mortero de relleno y de juntas para baldosas y ladrillos refractarios, bloques de hormigón, ladrillos de terracota sometidos a altas temperaturas de servicio. . Mortero de alisado sometido a altas temperaturas de servicio.
