# Enfoscado de regularización de fachada con SikaRep®-111, mediante aplicación manual

- Propiedad del archivo: CONSTRUNARIO
- Formato: FIEBDC-3/2012
- Programa: Construnario Versión 3.51
- Fecha de los precios: 06/03/2024
- Divisa: EUR
- Código: sika-sau (12/03/2024)

**PUSIK-269** m2 Enfoscado de regularización de fachada con SikaRep®-111, mediante aplicación manual
Enfoscado de regularización de soportes en fachada, antes de revestir o pintar, mediante un mortero de reparación y nivelación monocomponente a base de cemento, áridos seleccionados, fibras y polímeros, tipo Sika®ep®-111 o similar, con marcado CE según UNE-EN 1504-3, con una resistencia a compresión superior a 15 MPa (según EN-12190), con un consumo aproximado de 1,8 kg/m2 y mm de espesor, aplicado a mano con una espátula o llana, con un espesor de hasta 10 mm, siguiendo las indicaciones de la Hoja Técnica del producto, incluyendo suministro de materiales, aplicación, medios auxiliares y eliminación de residuos a vertedero. Incluso preparación del soporte, limpieza a presión y aspiración de polvo, así como preparación de la mezcla con batidora manual.

| Código | Ud | Descripción | Rendimiento | Precio |
|---|---|---|---|---|
| 441563SIK | kg | Mortero de reparación y regularización de fachadas en capa fina, clase R1, SikaRep®-111 de Sika. Gris (material) | 18.000 | 0 |
| MGEN052 | h | Equipo lanza agua limpieza (maquinaria) | 0.050 | 0 |
| MGEN053 | h | Equipo de aspiración de polvo (maquinaria) | 0.050 | 0 |
| MSIKFRA01 | h | Fratasadora (maquinaria) | 0.200 | 0 |
| MGEN057 | h | Bomba de agua (maquinaria) | 0.050 | 0 |
| MOC001 | h | Oficial 1ª (mano de obra) | 0.500 | 0 |
| MOC002 | h | Peón especialista (mano de obra) | 0.500 | 0 |

## Recursos

**441563SIK** kg Mortero de reparación y regularización de fachadas en capa fina, clase R1, SikaRep®-111 de Sika. Gris
SikaRep®-111(Renocopsa Tendido) Mortero para reparación y nivelación de grandes superficies en fachadas Descripción del Producto Sika®epR-111 es un producto monocomponente formulado a base de cementos portland, áridos seleccionados, fibras y polímeros. Mezclado con agua forma un fino mortero tixotrópico, destinado a revestir y reparar grandes superficies de fachadas antes de pintar Usos Reparación y revestimiento de soportes antes de revestir o pintar: superficies de hormigón, fachadas de cemento, piedra, ladrillo similares
