# Mortero de reparación y regularización de fachadas en capa fina, clase R1, SikaRep®-111 de Sika. Gris

- Propiedad del archivo: CONSTRUNARIO
- Formato: FIEBDC-3/2012
- Programa: Construnario Versión 3.51
- Fecha de los precios: 06/03/2024
- Divisa: EUR

**441563SIK** kg Mortero de reparación y regularización de fachadas en capa fina, clase R1, SikaRep®-111 de Sika. Gris
SikaRep®-111(Renocopsa Tendido) Mortero para reparación y nivelación de grandes superficies en fachadas Descripción del Producto Sika®epR-111 es un producto monocomponente formulado a base de cementos portland, áridos seleccionados, fibras y polímeros. Mezclado con agua forma un fino mortero tixotrópico, destinado a revestir y reparar grandes superficies de fachadas antes de pintar Usos Reparación y revestimiento de soportes antes de revestir o pintar: superficies de hormigón, fachadas de cemento, piedra, ladrillo similares
