# Emplaste en polvo cementoso para enlucir y reparar defectos exteriores, SikaRep®-214 Exterior de Sika. Blanco

- Propiedad del archivo: CONSTRUNARIO
- Formato: FIEBDC-3/2012
- Programa: Construnario Versión 3.51
- Fecha de los precios: 06/03/2024
- Divisa: EUR

**511456SIK** kg Emplaste en polvo cementoso para enlucir y reparar defectos exteriores, SikaRep®-214 Exterior de Sika. Blanco
SikaRep®-214 Exterior Plaste en polvo cementoso para enlucir y reparar superficies y elementos decorativos exteriores. Descripción del producto Es un plaste en polvo, cementoso, para enlucir y reparar defectos, elementos decorativos, superficies exteriores, etc. Clase R2. Usos . Revestimientos externos de edificios . Regularización de superficies
