# Enfoscado de regularización de fachada con SikaMur®-150 Pearl, mediante aplicación manual

- Propiedad del archivo: CONSTRUNARIO
- Formato: FIEBDC-3/2012
- Programa: Construnario Versión 3.51
- Fecha de los precios: 06/03/2024
- Divisa: EUR
- Código: sika-sau (12/03/2024)

**PUSIK-271** m2 Enfoscado de regularización de fachada con SikaMur®-150 Pearl, mediante aplicación manual
Regularización y revestimiento de soportes en fachada, mediante un mortero coloreado con efecto hidrófugo e impermeable monocomponente a base de cemento, cal, aditivos, fibras de vidrio, pigmentos y áridos seleccionados tipo SikaMur®-150 Pearl o similar, de tipo CS III y con una conductividad térmica de 0,39 W/mK, con un consumo aproximado de 1,19 kg/m2 y mm de espesor, aplicado a mano con una espátula o llana, con un espesor de hasta 5 mm, siguiendo las indicaciones de la Hoja Técnica del producto, incluyendo suministro de materiales, aplicación, medios auxiliares y eliminación de residuos a vertedero. Incluso preparación del soporte, limpieza a presión y aspiración de polvo, así como preparación de la mezcla con batidora manual.

| Código | Ud | Descripción | Rendimiento | Precio |
|---|---|---|---|---|
| 581901SIK | kg | Mortero hidrofugado en masa a la cal con propiedades autolavables y efecto perla, SikaMur®-150 Pearl de Sika, blanco (material) | 18.000 | 0 |
| MGEN052 | h | Equipo lanza agua limpieza (maquinaria) | 0.050 | 0 |
| MGEN053 | h | Equipo de aspiración de polvo (maquinaria) | 0.050 | 0 |
| MSIKFRA01 | h | Fratasadora (maquinaria) | 0.200 | 0 |
| MGEN057 | h | Bomba de agua (maquinaria) | 0.050 | 0 |
| MOC001 | h | Oficial 1ª (mano de obra) | 0.500 | 0 |
| MOC002 | h | Peón especialista (mano de obra) | 0.500 | 0 |

## Recursos

**581901SIK** kg Mortero hidrofugado en masa a la cal con propiedades autolavables y efecto perla, SikaMur®-150 Pearl de Sika, blanco
SikaMur®-150 Pearl Mortero hidrofugado e impermeable en masa, a base de cemento y cal, con propiedades Autolavables y efecto perla. Descripción del producto: Es un mortero coloreado con efecto hidrófugo e impermeable en masa, monocomponente, a base de cemento, cal, aditivos, fibras de vidrio, pigmentos y áridos seleccionados para regularización y revestimiento de fachadas. Usos: . Protección hidrófuga e impermeable para fachadas. . Regularización y enfoscado de fachadas. . Revestimiento decorativo coloreado de fachadas, interiores, medianeras y patios.
