# Enfoscado para eliminación de humedades por ascensión capilar con SikaMur®, mediante aplicación manual

- Propiedad del archivo: CONSTRUNARIO
- Formato: FIEBDC-3/2012
- Programa: Construnario Versión 3.51
- Fecha de los precios: 06/03/2024
- Divisa: EUR
- Código: sika-sau (12/03/2024)

**PUSIK-273** m2 Enfoscado para eliminación de humedades por ascensión capilar con SikaMur®, mediante aplicación manual
Enfoscado de regularización de soportes en paredes exteriores, mediante un mortero monocomponente a base de cemento, áridos seleccionados y agentes aireantes especiales tipo SikaMur® o similar, con una resistencia a compresión de 10 MPa y con un consumo aproximado de 1,58 kg/m2 y mm de espesor, aplicado a mano con una espátula o llana siguiendo las indicaciones de la Hoja Técnica del producto, incluyendo suministro de materiales, aplicación, medios auxiliares y eliminación de residuos a vertedero. Incluso preparación del soporte, limpieza a presión y aspiración de polvo, así como preparación de la mezcla con batidora manual.

| Código | Ud | Descripción | Rendimiento | Precio |
|---|---|---|---|---|
| 92474SIK | kg | Mortero de enfoscado para eliminación de humedades por ascensión capilar, SikaMur® de Sika. Gris cemento (material) | 18.000 | 0 |
| MGEN052 | h | Equipo lanza agua limpieza (maquinaria) | 0.050 | 0 |
| MGEN053 | h | Equipo de aspiración de polvo (maquinaria) | 0.050 | 0 |
| MSIKFRA01 | h | Fratasadora (maquinaria) | 0.200 | 0 |
| MGEN057 | h | Bomba de agua (maquinaria) | 0.050 | 0 |
| MOC001 | h | Oficial 1ª (mano de obra) | 0.500 | 0 |
| MOC002 | h | Peón especialista (mano de obra) | 0.500 | 0 |

## Recursos

**92474SIK** kg Mortero de enfoscado para eliminación de humedades por ascensión capilar, SikaMur® de Sika. Gris cemento
SikaMur® Mortero de enfoscado para eliminación de humedades por ascensión capilar Descripción del producto Mortero monocomponente listo para su uso con la sola adición de agua, a base de cemento, áridos seleccionados y agentes aireantes especiales, que se utiliza para capa de enfoscado en paredes exteriores con carácter general y en interiores en algunos casos. Usos . El tratamiento de paramentos que puedan verse afectados por la humedad por ascensión capilar. . Hacer enfoscados que reduzcan la formación de eflorescencias. . Recubrir todas aquellas superficies que absorban humedad del soporte, de muros contra el suelo o directamente del exterior. Puede usarse en elementos construidos con . Ladrillos. . Albañilería de piedra. . Hormigón. . Otros materiales porosos. Por su situación el producto se puede usar en: . Exteriores, en la parte inferior de los muros o paredes que se vean afectadas por la humedad ascendente. . Interiores, donde no existan habitualmente personas, pues la humedad relativa del ambiente se incrementa. . No es adecuado para aquellos casos en los que existan vías de agua a presión.
