# Pintura de protección de fachada con SikaColor®-671 W, mediante proyección mecánica, hueso

- Propiedad del archivo: CONSTRUNARIO
- Formato: FIEBDC-3/2012
- Programa: Construnario Versión 3.51
- Fecha de los precios: 06/03/2024
- Divisa: EUR
- Código: sika-sau (12/03/2024)

**PUSIK-275** m2 Pintura de protección de fachada con SikaColor®-671 W, mediante proyección mecánica, hueso
Pintado de fachadas en acabado liso de color, con protección impermeable y decoración, mediante pintura monocomponente a base de resinas acrílicas en dispersión acuosa, en paredes exteriores o interiores, tipo SikaColor®-671 W o similar, provisto del marcado CE según EN 1504-2, con alta resistencia a la difusión de CO2, reduciendo la carbonatación, aplicado mediante equipos de proyección airless, siguiendo las indicaciones de la Hoja Técnica del producto, incluyendo suministro de materiales, aplicación, medios auxiliares y eliminación de residuos a vertedero. Incluso preparación del soporte, limpieza a presión y aspiración de polvo, así como preparación de la mezcla.

| Código | Ud | Descripción | Rendimiento | Precio |
|---|---|---|---|---|
| 444529SIK | kg | Pintura de protección y decorativa para fachadas con terminación lisa, SikaColor-671 W de Sika, hueso (material) | 0.200 | 0 |
| MGEN052 | h | Equipo lanza agua limpieza (maquinaria) | 0.050 | 0 |
| MGEN053 | h | Equipo de aspiración de polvo (maquinaria) | 0.050 | 0 |
| MGEN041 | h | Equipo chorro de arena (maquinaria) | 0.050 | 0 |
| AIR01SIK | h | Equipo airless/pistola (maquinaria) | 0.300 | 0 |
| MGEN057 | h | Bomba de agua (maquinaria) | 0.050 | 0 |
| MOC001 | h | Oficial 1ª (mano de obra) | 0.300 | 0 |
| MOC002 | h | Peón especialista (mano de obra) | 0.300 | 0 |

## Recursos

**444529SIK** kg Pintura de protección y decorativa para fachadas con terminación lisa, SikaColor-671 W de Sika, hueso
SikaColor-671 W Pintura de protección y decorativa para fachadas con terminación lisa en color Descripción del Producto Pintura de protección impermeable y decorativa, monocomponente a base de resinas acrílicas en dispersión acuosa, que produce una superficie de acabado liso en color. Usos . Revestimiento protector, impermeabilizante y decorativo de fachadas de hormigón, mortero, ladrillo, piedra, etc. . Revestimiento decorativo en paredes interiores de edificios públicos (hospitales, colegios, museos, etc.)
