# Impregnante hidrófugo para fachadas, en base agua, Sikaguard®-703 W de Sika. Pallet 650 lt., Blanco lechoso

- Propiedad del archivo: CONSTRUNARIO
- Formato: FIEBDC-3/2012
- Programa: Construnario Versión 3.51
- Fecha de los precios: 06/03/2024
- Divisa: EUR

**118783SIK** l Impregnante hidrófugo para fachadas, en base agua, Sikaguard®-703 W de Sika. Pallet 650 lt., Blanco lechoso
Sikaguard®-703 W Impregnante hidrófugo para fachadas, en base agua Descripción del producto Es una emulsión, lista para su uso, a base de silanos y siloxanos, que actúa como hidrofugante. Usos Se utiliza como impregnación para hidrofugar fachadas y proteger la edificación frente a la penetración de agua. Se puede aplicar sobre hormigón, mortero, mampostería, ladrillo, piedra natural y fibrocemento.
