# Impregnación de fachada con Sikaguard®-703 W, mediante proyección

- Propiedad del archivo: CONSTRUNARIO
- Formato: FIEBDC-3/2012
- Programa: Construnario Versión 3.51
- Fecha de los precios: 06/03/2024
- Divisa: EUR
- Código: sika-sau (12/03/2024)

**PUSIK-277** m2 Impregnación de fachada con Sikaguard®-703 W, mediante proyección
Impregnación para hidrófuga fachadas, proteger frente a la penetración del agua, mediante una emulsión a base de silanos y siloxanos, tipo Sikaguard®-703 W o similar, aplicado mediante pistola convencional a baja presión, en una capa única, siguiendo las indicaciones de la Hoja Técnica del producto, incluyendo suministro de materiales, aplicación, medios auxiliares y eliminación de residuos a vertedero. Incluso preparación del soporte, limpieza a presión y aspiración de polvo, así como preparación de la mezcla.

| Código | Ud | Descripción | Rendimiento | Precio |
|---|---|---|---|---|
| 118783SIK | l | Impregnante hidrófugo para fachadas, en base agua, Sikaguard®-703 W de Sika. Pallet 650 lt., Blanco lechoso (material) | 0.300 | 0 |
| MGEN053 | h | Equipo de aspiración de polvo (maquinaria) | 0.050 | 0 |
| AIR01SIK | h | Equipo airless/pistola (maquinaria) | 0.300 | 0 |
| MGEN041 | h | Equipo chorro de arena (maquinaria) | 0.050 | 0 |
| MOC001 | h | Oficial 1ª (mano de obra) | 0.300 | 0 |
| MOC002 | h | Peón especialista (mano de obra) | 0.300 | 0 |

## Recursos

**118783SIK** l Impregnante hidrófugo para fachadas, en base agua, Sikaguard®-703 W de Sika. Pallet 650 lt., Blanco lechoso
Sikaguard®-703 W Impregnante hidrófugo para fachadas, en base agua Descripción del producto Es una emulsión, lista para su uso, a base de silanos y siloxanos, que actúa como hidrofugante. Usos Se utiliza como impregnación para hidrofugar fachadas y proteger la edificación frente a la penetración de agua. Se puede aplicar sobre hormigón, mortero, mampostería, ladrillo, piedra natural y fibrocemento.
