# Impregnante hidrófugo con autoprotección para el soporte, Sikaguard®-711 ES de Sika. Incoloro

- Propiedad del archivo: CONSTRUNARIO
- Formato: FIEBDC-3/2012
- Programa: Construnario Versión 3.51
- Fecha de los precios: 06/03/2024
- Divisa: EUR

**429281SIK** l Impregnante hidrófugo con autoprotección para el soporte, Sikaguard®-711 ES de Sika. Incoloro
Sikaguard®-711 ES Impregnante hidrófugo con autoprotección para el soporte. Descripción del producto: Es un producto líquido, monocomponente, base silano-siloxano, que protege de la aparición de agentes externos producidos por la humedad que puedan dañar el soporte. Usos: Conseguir sobre las fachadas un efecto hidrofugante. Protege a los materiales de la penetración del agua y del crecimiento de agentes externos producidos por la humedad. Se puede aplicar sobre soportes de hormigón, mortero, mampostería, ladrillo, piedra y fibrocemento.
