# Impregnación hidrofugante de fachada con Sikaguard®-711 ES, mediante proyección

- Propiedad del archivo: CONSTRUNARIO
- Formato: FIEBDC-3/2012
- Programa: Construnario Versión 3.51
- Fecha de los precios: 06/03/2024
- Divisa: EUR
- Código: sika-sau (12/03/2024)

**PUSIK-279** m2 Impregnación hidrofugante de fachada con Sikaguard®-711 ES, mediante proyección
Impregnación para hidrófugar fachadas y protegerlas del crecimiento de agentes externos producidos por la humedad, mediante un producto líquido monocomponente, a base de silano-siloxano, tipo Sikaguard®-711 ES o similar, en cumplimiento con la normativa EN 1504-2, aplicado mediante pistolas y equipos de proyección a baja presión, en una o dos capas, siguiendo las indicaciones de la Hoja Técnica del producto, incluyendo suministro de materiales, aplicación, medios auxiliares y eliminación de residuos a vertedero. Incluso preparación del soporte, limpieza a presión y aspiración de polvo.

| Código | Ud | Descripción | Rendimiento | Precio |
|---|---|---|---|---|
| 429281SIK | l | Impregnante hidrófugo con autoprotección para el soporte, Sikaguard®-711 ES de Sika. Incoloro (material) | 0.600 | 0 |
| MGEN053 | h | Equipo de aspiración de polvo (maquinaria) | 0.050 | 0 |
| AIR01SIK | h | Equipo airless/pistola (maquinaria) | 0.300 | 0 |
| MGEN041 | h | Equipo chorro de arena (maquinaria) | 0.050 | 0 |
| MOC001 | h | Oficial 1ª (mano de obra) | 0.300 | 0 |
| MOC002 | h | Peón especialista (mano de obra) | 0.300 | 0 |

## Recursos

**429281SIK** l Impregnante hidrófugo con autoprotección para el soporte, Sikaguard®-711 ES de Sika. Incoloro
Sikaguard®-711 ES Impregnante hidrófugo con autoprotección para el soporte. Descripción del producto: Es un producto líquido, monocomponente, base silano-siloxano, que protege de la aparición de agentes externos producidos por la humedad que puedan dañar el soporte. Usos: Conseguir sobre las fachadas un efecto hidrofugante. Protege a los materiales de la penetración del agua y del crecimiento de agentes externos producidos por la humedad. Se puede aplicar sobre soportes de hormigón, mortero, mampostería, ladrillo, piedra y fibrocemento.
