# Impregnación protectora para superficies porosas con Sikagard®-790 All-in-One Protect, mediante aplicación manual

- Propiedad del archivo: CONSTRUNARIO
- Formato: FIEBDC-3/2012
- Programa: Construnario Versión 3.51
- Fecha de los precios: 06/03/2024
- Divisa: EUR
- Código: sika-sau (12/03/2024)

**PUSIK-280** m2 Impregnación protectora para superficies porosas con Sikagard®-790 All-in-One Protect, mediante aplicación manual
Impregnación para la protección de todo tipo de soportes porosos minerales contra la penetración de líquidos en base agua y aceites, y para prevenir o reducir significativamente la tendencia a la aparición de manchas en estos materiales, mediante un producto líquido monocomponente, a base de fluoropolímero en dispersión acuosa, tipo Sikagard®-790 All-in-One Protect o similar, aplicado mediante pistolas y equipos de proyección a baja presión, en una o dos capas, siguiendo las indicaciones de la Hoja Técnica del producto, incluyendo suministro de materiales, aplicación, medios auxiliares y eliminación de residuos a vertedero. Incluso preparación del soporte, limpieza a presión y aspiración de polvo.

| Código | Ud | Descripción | Rendimiento | Precio |
|---|---|---|---|---|
| 551058SIK | l | Impregnación protectora para superficies porosas, Sikagard 790 All in One Protect de Sika (material) | 0.600 | 0 |
| MGEN053 | h | Equipo de aspiración de polvo (maquinaria) | 0.050 | 0 |
| MGEN041 | h | Equipo chorro de arena (maquinaria) | 0.050 | 0 |
| MOC001 | h | Oficial 1ª (mano de obra) | 0.400 | 0 |
| MOC002 | h | Peón especialista (mano de obra) | 0.400 | 0 |

## Recursos

**551058SIK** l Impregnación protectora para superficies porosas, Sikagard 790 All in One Protect de Sika
Sikagard® 790 All in One Protect Impregnación protectora para superficies porosas Descripción del producto: Sikagard®-790 All-in-One Protect es una impregnación diseñada para la protección de todo tipo de soportes porosos minerales contra la penetración de líquidos en base agua y aceites, y para prevenir o reducir significativamente la tendencia a la aparición de manchas en estos materiales. Sikagard®-790 All-in-One Protect no forma película sobre la superficie y es completamente invisible. Sikagard®-790 All-in-One Protect es permeable al vapor de agua y, como resultado, las estructuras y superficies tratadas mantienen el mismo comportamiento hidrotérmico e hídrico. Además, Sikagard®-790 All-in-One Protect fácilita la eliminación de grafitis que se hayan aplicado sobre estas superficies (con los limpiadores adecuados). Usos Sikagard®-790 All-in-One Protect se puede utilizar para la protección de fachadas, pavimentos y cubiertas fabricadas a partir de los materiales minerales comunes en construcción tales como: . Piedra natural como granito, caliza, mármol, etc., así como piedra artificial y reconstituida . Baldosas de terracota, a base de arcilla/cemento, tejas . Hormigón, enfoscados de cemento y yeso, etc.
