# Impregnación protectora para superficies porosas con Sikagard®-190 All-in-One Protect, mediante pulverización

- Propiedad del archivo: CONSTRUNARIO
- Formato: FIEBDC-3/2012
- Programa: Construnario Versión 3.51
- Fecha de los precios: 06/03/2024
- Divisa: EUR
- Código: sika-sau (12/03/2024)

**PUSIK-282** m2 Impregnación protectora para superficies porosas con Sikagard®-190 All-in-One Protect, mediante pulverización
Limpiador para su empleo sobre multitud de superficies, especialmente formulado para la eliminación profunda, segura y eficaz de todo tipo de suciedades, restos, pigmentos y materias con o sin base grasa, mediante un producto líquido monocomponente, a base de álcalis y tensoactivos, tipo Sikagard®-190 All-in-One Protect o similar, aplicado mediante pulverización siguiendo las indicaciones de la Hoja Técnica del producto, incluyendo suministro de materiales, aplicación, medios auxiliares y eliminación de residuos a vertedero. Incluso preparación del soporte, limpieza a presión y aspiración de polvo.

| Código | Ud | Descripción | Rendimiento | Precio |
|---|---|---|---|---|
| 584492SIK | l | Limpiador y desengrasante para fachadas y pavimentos Sikagard®-190 All In One Cleaner de Sika (material) | 0.600 | 0 |
| MGEN053 | h | Equipo de aspiración de polvo (maquinaria) | 0.050 | 0 |
| AIR01SIK | h | Equipo airless/pistola (maquinaria) | 0.300 | 0 |
| MGEN041 | h | Equipo chorro de arena (maquinaria) | 0.050 | 0 |
| MOC001 | h | Oficial 1ª (mano de obra) | 0.300 | 0 |
| MOC002 | h | Peón especialista (mano de obra) | 0.300 | 0 |

## Recursos

**584492SIK** l Limpiador y desengrasante para fachadas y pavimentos Sikagard®-190 All In One Cleaner de Sika
Sikagard®-190 All In One Cleaner Limpiador y desengrasante para fachadas y pavimentos, contra la suciedad y la contaminación atmosférica Descripción del producto Producto limpiador en base acuosa, para su empleo sobre multitud de superficies, especialmente formulado para la eliminación profunda, segura y eficaz de todo tipo de suciedades, restos, pigmentos y materias con o sin base grasa. Muy eficaz en la limpieza de fachadas. Usos Aplicable a todo tipo de superficies endurecidas, la mayoría de soportes de construcción, y revestimientos plásticos y textiles. Puede emplearse en interiores y exteriores, en techos, suelos y paramentos verticales. Aplicable sobre acabados de piedra, cerámica, madera tratada, barro cocido, hormigón, metales no dúctiles, textiles y plásticos.
