# Tratamiento algicida y fungicida con Sika® Stop Green, mediante aplicación manual

- Propiedad del archivo: CONSTRUNARIO
- Formato: FIEBDC-3/2012
- Programa: Construnario Versión 3.51
- Fecha de los precios: 06/03/2024
- Divisa: EUR
- Código: sika-sau (12/03/2024)

**PUSIK-283** m2 Tratamiento algicida y fungicida con Sika® Stop Green, mediante aplicación manual
Limpieza gradual de manchas verdes sobre diferentes tipos de soportes en horizontal y vertical, mediante un producto líquido monocomponente, a base de amonio en fase acuosa, tipo Sika® Stop Green o similar, aplicado mediante brocha, rodillo, mopa, esponja o spray siguiendo las indicaciones de la Hoja Técnica del producto, incluyendo suministro de materiales, aplicación, medios auxiliares y eliminación de residuos a vertedero. Incluso preparación del soporte, limpieza a presión y aspiración de polvo.

| Código | Ud | Descripción | Rendimiento | Precio |
|---|---|---|---|---|
| 562190SIK | l | Tratamiento algicida y fungicida, anti manchas verdes, Sika Stop Green de Sika (material) | 0.600 | 0 |
| MGEN053 | h | Equipo de aspiración de polvo (maquinaria) | 0.050 | 0 |
| MGEN041 | h | Equipo chorro de arena (maquinaria) | 0.050 | 0 |
| MOC001 | h | Oficial 1ª (mano de obra) | 0.300 | 0 |
| MOC002 | h | Peón especialista (mano de obra) | 0.300 | 0 |

## Recursos

**562190SIK** l Tratamiento algicida y fungicida, anti manchas verdes, Sika Stop Green de Sika
Sika® Stop GREEN Tratamiento algicida y fungicida, anti manchas verdes. Descripción del producto: Es un líquido incoloro listo para usar que no requiere aclarado. Usos: Elimina gradualmente las manchas verdes y previene su reaparición. Sus campos de aplicación son muy variados: . Viviendas: muros de fachada, cubiertas, terrazas, balcones, escaleras exteriores... . Jardines: pavimentación, pasarelas, vallas, cuencas, estatuas, balaustres, embalses sin fauna... . Instalaciones de ocio: pistas de tenis, cascos de barcos, caravanas...
