# Tratamiento algicida y fungicida, anti manchas verdes, Sika Stop Green de Sika

- Propiedad del archivo: CONSTRUNARIO
- Formato: FIEBDC-3/2012
- Programa: Construnario Versión 3.51
- Fecha de los precios: 06/03/2024
- Divisa: EUR

**562190SIK** l Tratamiento algicida y fungicida, anti manchas verdes, Sika Stop Green de Sika
Sika® Stop GREEN Tratamiento algicida y fungicida, anti manchas verdes. Descripción del producto: Es un líquido incoloro listo para usar que no requiere aclarado. Usos: Elimina gradualmente las manchas verdes y previene su reaparición. Sus campos de aplicación son muy variados: . Viviendas: muros de fachada, cubiertas, terrazas, balcones, escaleras exteriores... . Jardines: pavimentación, pasarelas, vallas, cuencas, estatuas, balaustres, embalses sin fauna... . Instalaciones de ocio: pistas de tenis, cascos de barcos, caravanas...
