# Limpiador potente para eliminación de eflorescencias, depósitos de sal y restos de cemento, Sikagard®-180 Cement Cleaner de Sika

- Propiedad del archivo: CONSTRUNARIO
- Formato: FIEBDC-3/2012
- Programa: Construnario Versión 3.51
- Fecha de los precios: 06/03/2024
- Divisa: EUR

**584493SIK** l Limpiador potente para eliminación de eflorescencias, depósitos de sal y restos de cemento, Sikagard®-180 Cement Cleaner de Sika
Sikagard®-180 Cement Cleaner Limpiador potente para la eliminación de eflorescencias, depósitos de sal y restos de cemento Descripción del producto Sikagard®-180 Cement Cleaner es un líquido de limpieza a base de ácidos inorgánicos. Usos Se utiliza como producto de limpieza de: . Restos de cemento seco en fachadas y paredes de ladrillo visto . Restos de cemento seco en embaldosados, solados, alicatados, etc. . Óxido, grasas animales y manchas de aceite que existan en superficies de cemento.
