# Imprimación de adherencia de morteros y yesos, SikaTop®-30 de Sika. Azulado. Garrafa: 25 Kg

- Propiedad del archivo: CONSTRUNARIO
- Formato: FIEBDC-3/2012
- Programa: Construnario Versión 3.51
- Fecha de los precios: 06/03/2024
- Divisa: EUR

**436433SIK** kg Imprimación de adherencia de morteros y yesos, SikaTop®-30 de Sika. Azulado. Garrafa: 25 Kg
Resina acrílica en base agua, para mejorar la adherencia previa a la aplicación de todo tipo de morteros cementosos. Aporta una superficie con buena adherencia sobre todo tipo de soportes porosos. No inflamable. Listo para su uso y de fácil aplicación. Usos Como puente de adherencia para: Morteros, tanto hechos en obra, como secos o predosificados. Yesos, escayolas. Los principales soportes sobre los que se puede usar son: Hormigones. Morteros, tanto normales como impermeables. Ladrillo. Piedra natural o artificial. Fibrocemento. Todos aquellos materiales que no tengan porosidad nula. Algunas situaciones típicas de utilización son: Capa de adherencia para realizar enfoscados. Capa de adherencia para realizar enlucidos. Uniones del tabique con el pilar. Ventajas Aporta una superficie con buena adherencia sobre todo tipo de soportes porosos. No inflamable. Listo para su uso y de fácil aplicación. Tiempo abierto medio. En la aplicación sobre superficies horizontales, mantiene la cohesión evitando la disgregación y el arrastre del árido. Aplicable sobre superficies con cierta humedad (humedad mate), pero no saturadas o encharcadas. Mantiene la pegajosidad durante bastante tiempo, por lo que no es necesario aplicar el mortero o yeso acto seguido No aplicable en soleras para recrecidos con morteros Envases Garrafas de 5 kg y 25 kg Color Líquido azulado
