# Pegado con SikaCeram®-242 Rapid, mediante aplicación manual

- Propiedad del archivo: CONSTRUNARIO
- Formato: FIEBDC-3/2012
- Programa: Construnario Versión 3.51
- Fecha de los precios: 06/03/2024
- Divisa: EUR
- Código: sika-sau (12/03/2024)

**PUSIK-304** m2 Pegado con SikaCeram®-242 Rapid, mediante aplicación manual
Pegado de piezas cerámicas de clase C2FT en capa fina, mediante un adhesivo cementoso mejorado, SikaCeram-242 Rapid o similar, tipo C2FT de acuerdo a la norma EN-12004:2007, SikaCeram®-242 Rapid o similar, con una adherencia superior a 1 MPa (según EN 1348:1997), aplicado a mano con una llana con un espesor de capa de entre 3 y 15 mm, siguiendo las indicaciones de la Hoja Técnica del producto, incluyendo suministro de materiales, aplicación, medios auxiliares y eliminación de residuos a vertedero. Incluso humectación del soporte si este es poroso y la preparación de la mezcla con una batidora eléctrica.

| Código | Ud | Descripción | Rendimiento | Precio |
|---|---|---|---|---|
| 466913SIK | u | Adhesivo cementoso de fraguado rápido, tipo C2F, SikaCeram®-242 Rapid de Sika, 25 kg, gris (material) | 0.160 | 0 |
| MOC001 | h | Oficial 1ª (mano de obra) | 0.900 | 0 |
| MOC002 | h | Peón especialista (mano de obra) | 0.900 | 0 |

## Recursos

**466913SIK** u Adhesivo cementoso de fraguado rápido, tipo C2F, SikaCeram®-242 Rapid de Sika, 25 kg, gris
SikaCeram®-242 Rapid Adhesivo cementoso rápido para la colocación de piezas cerámicas en capa fina - Clase C2FT Descripción del producto Sika CeramR-242 Rapid es un adhesivo cementoso mejorado listo para su empleo con la sola adición de agua, para la colocación de piezas cerámicas de secado rápido. Usos Es un producto adecuado para el pegado en continuo de piezas cerámicas en capa fina. SikaCeramR-242 Rapid es adecuado para el pegado de los siguientes tipos de baldosas: - Piezas de cerámica de pasta roja o blanca. - Gres extrusionado o monococción. - Gres porcelanico. - Piedra natural - Mosaico vitreo - En general, todo tipo de baldosas de baja absorción, que podrían tener problemas de adhesión con otros cementos cola.
