# Adhesivo cementoso de fraguado rápido, tipo C2F, SikaCeram®-242 Rapid de Sika, 25 kg, gris

- Propiedad del archivo: CONSTRUNARIO
- Formato: FIEBDC-3/2012
- Programa: Construnario Versión 3.51
- Fecha de los precios: 06/03/2024
- Divisa: EUR

**466913SIK** u Adhesivo cementoso de fraguado rápido, tipo C2F, SikaCeram®-242 Rapid de Sika, 25 kg, gris
SikaCeram®-242 Rapid Adhesivo cementoso rápido para la colocación de piezas cerámicas en capa fina - Clase C2FT Descripción del producto Sika CeramR-242 Rapid es un adhesivo cementoso mejorado listo para su empleo con la sola adición de agua, para la colocación de piezas cerámicas de secado rápido. Usos Es un producto adecuado para el pegado en continuo de piezas cerámicas en capa fina. SikaCeramR-242 Rapid es adecuado para el pegado de los siguientes tipos de baldosas: - Piezas de cerámica de pasta roja o blanca. - Gres extrusionado o monococción. - Gres porcelanico. - Piedra natural - Mosaico vitreo - En general, todo tipo de baldosas de baja absorción, que podrían tener problemas de adhesión con otros cementos cola.
