# Pegado con SikaCeram®-260 SuperFlex, blanco, mediante aplicación manual

- Propiedad del archivo: CONSTRUNARIO
- Formato: FIEBDC-3/2012
- Programa: Construnario Versión 3.51
- Fecha de los precios: 06/03/2024
- Divisa: EUR
- Código: sika-sau (12/03/2024)

**PUSIK-306** m2 Pegado con SikaCeram®-260 SuperFlex, blanco, mediante aplicación manual
Pegado de piezas cerámicas de clase C2TE S2 en capa fina, mediante un adhesivo cementoso mejorado con resinas, flexible y de altas prestaciones, tipo C2TES2 de acuerdo a la norma EN-12004:2007, SikaCeram®-260 SuperFlex con una adherencia superior a 1 MPa (según EN 1348:1997), aplicado a mano con una llana, con un espesor de capa de entre 3 y 15 mm, siguiendo las indicaciones de la Hoja Técnica del producto, incluyendo suministro de materiales, aplicación, medios auxiliares y eliminación de residuos a vertedero. Incluso la humectación del soporte si este lo requiere, y la preparación de la mezcla con una batidora eléctrica.

| Código | Ud | Descripción | Rendimiento | Precio |
|---|---|---|---|---|
| 430532SIK | u | Adhesivo cementoso flexible, tipo C2TES2, 20 kg, Sika® Ceram-260 SuperFlex de Sika, blanco (material) | 0.160 | 0 |
| MOC001 | h | Oficial 1ª (mano de obra) | 1.000 | 0 |
| MOC002 | h | Peón especialista (mano de obra) | 1.000 | 0 |

## Recursos

**430532SIK** u Adhesivo cementoso flexible, tipo C2TES2, 20 kg, Sika® Ceram-260 SuperFlex de Sika, blanco
Sika® Ceram-260 SuperFlex Adhesivo cementoso flexible para la colocación de piezas cerámicas en capa fina - Clase C2TE / S2. Descripción del Producto Es un adhesivo cementoso mejorado con resinas, flexible de altas prestaciones, listo para su empleo con la sola adición de agua, para la colocación de piezas cerámicas en capa fina. Usos Es un producto adecuado para el pegado en continuo de piezas cerámicas en capa fina, hasta 5 mm. Dado que Sika® Ceram-260 Flexible tiene alta adherencia y flexibilidad, puede usarse en aquellas situaciones en las que, debido al tipo de pieza, al soporte etc. los adhesivos cementosos tradicionales no son adecuados. Sika® Ceram-260 Flexible es adecuado para el pegado de los siguientes tipos de baldosas: . Gres porcelánico . Piezas de baja absorción Sika® Ceram-260 Flexible puede ser usado en los siguientes soportes: . Hormigón y mortero, siempre que tengas buena planicidad. Ladrillo con las condiciones anteriores Sika® Ceram-260 Flexible se puede usar: . Paredes y suelos, tanto en interiores como en exteriores . Donde se requiera alta deformabilidad del adhesivo
