# Adhesivo cementoso flexible, tipo C2TES2, 20 kg, Sika® Ceram-260 SuperFlex de Sika, blanco

- Propiedad del archivo: CONSTRUNARIO
- Formato: FIEBDC-3/2012
- Programa: Construnario Versión 3.51
- Fecha de los precios: 06/03/2024
- Divisa: EUR

**430532SIK** u Adhesivo cementoso flexible, tipo C2TES2, 20 kg, Sika® Ceram-260 SuperFlex de Sika, blanco
Sika® Ceram-260 SuperFlex Adhesivo cementoso flexible para la colocación de piezas cerámicas en capa fina - Clase C2TE / S2. Descripción del Producto Es un adhesivo cementoso mejorado con resinas, flexible de altas prestaciones, listo para su empleo con la sola adición de agua, para la colocación de piezas cerámicas en capa fina. Usos Es un producto adecuado para el pegado en continuo de piezas cerámicas en capa fina, hasta 5 mm. Dado que Sika® Ceram-260 Flexible tiene alta adherencia y flexibilidad, puede usarse en aquellas situaciones en las que, debido al tipo de pieza, al soporte etc. los adhesivos cementosos tradicionales no son adecuados. Sika® Ceram-260 Flexible es adecuado para el pegado de los siguientes tipos de baldosas: . Gres porcelánico . Piezas de baja absorción Sika® Ceram-260 Flexible puede ser usado en los siguientes soportes: . Hormigón y mortero, siempre que tengas buena planicidad. Ladrillo con las condiciones anteriores Sika® Ceram-260 Flexible se puede usar: . Paredes y suelos, tanto en interiores como en exteriores . Donde se requiera alta deformabilidad del adhesivo
