# Pegado con SikaCeram®-500 Ceralastic, mediante aplicación manual

- Propiedad del archivo: CONSTRUNARIO
- Formato: FIEBDC-3/2012
- Programa: Construnario Versión 3.51
- Fecha de los precios: 06/03/2024
- Divisa: EUR
- Código: sika-sau (12/03/2024)

**PUSIK-307** m2 Pegado con SikaCeram®-500 Ceralastic, mediante aplicación manual
Pegado de piezas cerámicas, mediante un adhesivo cementoso rápido monocomponente, reforzado con fibras sintéticas y resistente a los álcalis, con áridos seleccionados de granulometría fina y aditivos específicos, para impermeabilización y pegado sobre soporte tradicional, tipo C2ES2 de acuerdo a la norma EN-12004:2007 y conforme a la clase CMO2P de la UNE-EN 14891, SikaCeram®-500 con una adherencia inicial mayor de 1,9 MPa, aplicado a mano con ayuda de una llana, siguiendo las indicaciones de la Hoja Técnica del producto, incluyendo suministro de materiales, aplicación, medios auxiliares y eliminación de residuos a vertedero. Incluso la humectación del soporte si este lo requiere, y la preparación de la mezcla con una batidora eléctrica.

| Código | Ud | Descripción | Rendimiento | Precio |
|---|---|---|---|---|
| 542632SIK | kg | Adhesivo cementoso rápido monocomponente, SikaCeram®-500 Ceralastic ES de Sika, polvo gris (material) | 4.000 | 0 |
| MOC001 | h | Oficial 1ª (mano de obra) | 0.900 | 0 |
| MOC002 | h | Peón especialista (mano de obra) | 0.900 | 0 |

## Recursos

**542632SIK** kg Adhesivo cementoso rápido monocomponente, SikaCeram®-500 Ceralastic ES de Sika, polvo gris
SikaCeram®-500 Ceralastic ES Adhesivo cementoso rápido monocomponente, reforzado con fibras, para impermeabilización y pegado de baldosas. Descripción del producto: Es un mortero modificado a base de polímeros en base cementosa, flexible y monocomponente, con fibras sintéticas y resistencia a los álcalis, con áridos seleccionados de granulometría fina y aditivos específicos, para impermeabilización y el pegado de cerámica sobre soportes tradicionales. Usos: Impermeabilización: balcones, terrazas, piscinas, baños, duchas y pegado de baldosas.
