# Adhesivo cementoso rápido monocomponente, SikaCeram®-500 Ceralastic ES de Sika, polvo gris

- Propiedad del archivo: CONSTRUNARIO
- Formato: FIEBDC-3/2012
- Programa: Construnario Versión 3.51
- Fecha de los precios: 06/03/2024
- Divisa: EUR

**542632SIK** kg Adhesivo cementoso rápido monocomponente, SikaCeram®-500 Ceralastic ES de Sika, polvo gris
SikaCeram®-500 Ceralastic ES Adhesivo cementoso rápido monocomponente, reforzado con fibras, para impermeabilización y pegado de baldosas. Descripción del producto: Es un mortero modificado a base de polímeros en base cementosa, flexible y monocomponente, con fibras sintéticas y resistencia a los álcalis, con áridos seleccionados de granulometría fina y aditivos específicos, para impermeabilización y el pegado de cerámica sobre soportes tradicionales. Usos: Impermeabilización: balcones, terrazas, piscinas, baños, duchas y pegado de baldosas.
