# Relleno de juntas con SikaCeram® LatexGrout, mediante aplicación manual

- Propiedad del archivo: CONSTRUNARIO
- Formato: FIEBDC-3/2012
- Programa: Construnario Versión 3.51
- Fecha de los precios: 06/03/2024
- Divisa: EUR
- Código: sika-sau (12/03/2024)

**PUSIK-309** m2 Relleno de juntas con SikaCeram® LatexGrout, mediante aplicación manual
Lechada para juntas cementosas, a base de una resina sintética de látex, con aditivos en emulsión acuosa que se utiliza como sustituto de agua en el amasado de algunos productos SikaCeram, para una mayor compacidad y resistencia, menor porosidad, tipo SikaCeram® LatexGrout o similar, aplicado a mano como sustituto al agua de amasado en lechadas cementosas, donde estas serán aplicadas a mano con la ayuda de una llana, siguiendo las indicaciones de la Hoja Técnica del producto, incluyendo suministro de materiales, aplicación, medios auxiliares y eliminación de residuos a vertedero.

| Código | Ud | Descripción | Rendimiento | Precio |
|---|---|---|---|---|
| 427163SIK | kg | Resina sintética de látex para lechadas de juntas cementosas, Sika® Ceram LatexGrout, blanco (material) | 0.200 | 0 |
| MOC001 | h | Oficial 1ª (mano de obra) | 0.600 | 0 |
| MOC002 | h | Peón especialista (mano de obra) | 0.600 | 0 |

## Recursos

**427163SIK** kg Resina sintética de látex para lechadas de juntas cementosas, Sika® Ceram LatexGrout, blanco
Sika® Ceram LatexGrout Resina sintética de látex para lechadas de juntas cementosas Descripción del Producto Sika® Ceram LatexGrout es una resina sintética con aditivos en emulsión acuosa que se utiliza como sustituto del agua en el amasado de la gama de productos Sika® Ceram (Sika® Ceram SmallGrout, Sika® Ceram MediumGrout, Sika® Ceram LargeGrout, Sika® Ceram CleanGrout) en todas las situaciones donde se requiera mayor compacidad y resistencia con menor porosidad y absorción del producto. Usos . Pavimentos cerámicos sometidos a tráfico peatonal intenso . Revestimientos cerámicos sobre pavimentos de madera . Revestimientos cerámicos en exterior o en piscinas . Pavimentos expuestos habitualmente a lavados frecuentes, como cuartos de baño, duchas de gimnasios, centros deportivos, etc.
