# Resina sintética de látex para lechadas de juntas cementosas, Sika® Ceram LatexGrout, blanco

- Propiedad del archivo: CONSTRUNARIO
- Formato: FIEBDC-3/2012
- Programa: Construnario Versión 3.51
- Fecha de los precios: 06/03/2024
- Divisa: EUR

**427163SIK** kg Resina sintética de látex para lechadas de juntas cementosas, Sika® Ceram LatexGrout, blanco
Sika® Ceram LatexGrout Resina sintética de látex para lechadas de juntas cementosas Descripción del Producto Sika® Ceram LatexGrout es una resina sintética con aditivos en emulsión acuosa que se utiliza como sustituto del agua en el amasado de la gama de productos Sika® Ceram (Sika® Ceram SmallGrout, Sika® Ceram MediumGrout, Sika® Ceram LargeGrout, Sika® Ceram CleanGrout) en todas las situaciones donde se requiera mayor compacidad y resistencia con menor porosidad y absorción del producto. Usos . Pavimentos cerámicos sometidos a tráfico peatonal intenso . Revestimientos cerámicos sobre pavimentos de madera . Revestimientos cerámicos en exterior o en piscinas . Pavimentos expuestos habitualmente a lavados frecuentes, como cuartos de baño, duchas de gimnasios, centros deportivos, etc.
