# Mortero de rejuntado a base resina epoxi 2-20 mm, SikaCeram® EpoxyGrout de Sika, marfil

- Propiedad del archivo: CONSTRUNARIO
- Formato: FIEBDC-3/2012
- Programa: Construnario Versión 3.51
- Fecha de los precios: 06/03/2024
- Divisa: EUR

**445761SIK** kg Mortero de rejuntado a base resina epoxi 2-20 mm, SikaCeram® EpoxyGrout de Sika, marfil
SikaCeram® EpoxyGrout Mortero de rejuntado a base resina epoxi, de alta resistencia, para baldosas y azulejos con espesores de 2 a 20 mm. Descripción del producto SikaCeram® EpoxyGrout es un mortero de rejuntado a base de resina epoxi bicomponente, para relleno de juntas acorde a la norma EN 12004 R2T y EN 13888 RG. Usos . Para relleno de juntas y encolado de baldosas cerámicas y gresite vitreo . Adecuado para juntas sometidas a grandes tensiones mecánicas y solicitaciones químicas . Para revestimientos a limpieza con agua a alta presión . Adecuado para mataderos, industria láctea, laboratorios, piscinas, locales industriales, cocinas industriales, etc.
