# Emplaste en polvo para enlucido de paramentos interiores, SikaWall®-200 Standard de Sika, blanco

- Propiedad del archivo: CONSTRUNARIO
- Formato: FIEBDC-3/2012
- Programa: Construnario Versión 3.51
- Fecha de los precios: 06/03/2024
- Divisa: EUR

**508494SIK** u Emplaste en polvo para enlucido de paramentos interiores, SikaWall®-200 Standard de Sika, blanco
SikaWall®-200 Standard Plaste en polvo para enlucido de paramentos interiores. Descripción del producto: Es una masilla de base inorgánica, para regularización y enlucido final de paramentos interiores antes de pintar o empapelar. Usos: . Alisado de paredes interiores acabadas en yeso o escayola . Preparación de paredes interiores que requieran un acabado fino antes de pintar o empapelar
