# Renovación de paramentos con SikaWall®-270 Renovation mediante aplicación manual

- Propiedad del archivo: CONSTRUNARIO
- Formato: FIEBDC-3/2012
- Programa: Construnario Versión 3.51
- Fecha de los precios: 06/03/2024
- Divisa: EUR
- Código: sika-sau (12/03/2024)

**PUSIK-316** m2 Renovación de paramentos con SikaWall®-270 Renovation mediante aplicación manual
Regulación y enlucido de paramentos interiores mediante una renovación con masilla de base inorgánica, proyectable, tipo SikaWall®-270 Renovation o similar, con un consumo aproximado de 0,8 kg/m2/mm, aplicado con ayuda de una llana, siguiendo las indicaciones de la Hoja Técnica del producto, incluyendo suministro de materiales, aplicación, medios auxiliares y eliminación de residuos a vertedero. Incluso preparación del soporte, limpieza a presión y aspiración de polvo. Incluso preparación de la mezcla con una batidora helicoidal.

| Código | Ud | Descripción | Rendimiento | Precio |
|---|---|---|---|---|
| 508492SIK | u | Emplaste en polvo para enlucido de paramentos interiores, SikaWall®-270 Renovación de Sika, blanco (material) | 1.500 | 0 |
| MGEN052 | h | Equipo lanza agua limpieza (maquinaria) | 0.050 | 0 |
| MGEN053 | h | Equipo de aspiración de polvo (maquinaria) | 0.050 | 0 |
| MGEN057 | h | Bomba de agua (maquinaria) | 0.050 | 0 |
| MOC001 | h | Oficial 1ª (mano de obra) | 0.400 | 0 |
| MOC002 | h | Peón especialista (mano de obra) | 0.400 | 0 |

## Recursos

**508492SIK** u Emplaste en polvo para enlucido de paramentos interiores, SikaWall®-270 Renovación de Sika, blanco
SikaWall®-270 Renovación Plaste en polvo para enlucido de paramentos interiores. Descripción del producto: Es una masilla de base inorgánica, proyectable para la renovación de paramentos interiores. Usos: . Para renovación de paredes con gotelé plastificado, pintura plástica, etc. . Alisado de paredes interiores acabadas en yeso o escayola. . Aplicación sobre parámetros interiores que tengan relieve.
