# Revestimiento con SikaDecor®-801 Nature, mediante aplicación manual

- Propiedad del archivo: CONSTRUNARIO
- Formato: FIEBDC-3/2012
- Programa: Construnario Versión 3.51
- Fecha de los precios: 06/03/2024
- Divisa: EUR
- Código: sika-sau (12/03/2024)

**PUSIK-317** m2 Revestimiento con SikaDecor®-801 Nature, mediante aplicación manual
Revestimiento de microcemento decorativo coloreado, de dos componentes, a base de aglomerados hidráulicos, resinas sintéticas, aditivos y colorantes, tanto para interiores como exteriores, tipo SikaDecor®-801 Nature o similar, con una adherencia mayor de 1 MPa, con un consumo aproximado de 1,8 kg/m2/mm, aplicado con ayuda de una llana, siendo si fuese necesario la aplicación de varias capas no siendo el espesor de capa superior a 1 mm, siguiendo las indicaciones de la Hoja Técnica del producto, incluyendo suministro de materiales, aplicación, medios auxiliares y eliminación de residuos a vertedero. Incluso preparación del soporte, limpieza a presión y aspiración de polvo. Incluso preparación de la mezcla con una batidora eléctrica.

| Código | Ud | Descripción | Rendimiento | Precio |
|---|---|---|---|---|
| 466576SIK | kg | Revestimiento micromortero decorativo, 2 comp. coloreado c/pigmento, SikaDecor®-801 Nature de Sika. Blanco (material) | 1.000 | 0 |
| MGEN052 | h | Equipo lanza agua limpieza (maquinaria) | 0.050 | 0 |
| MGEN041 | h | Equipo chorro de arena (maquinaria) | 0.050 | 0 |
| MGEN053 | h | Equipo de aspiración de polvo (maquinaria) | 0.050 | 0 |
| MGEN057 | h | Bomba de agua (maquinaria) | 0.050 | 0 |
| MOC001 | h | Oficial 1ª (mano de obra) | 0.400 | 0 |
| MOC002 | h | Peón especialista (mano de obra) | 0.400 | 0 |

## Recursos

**466576SIK** kg Revestimiento micromortero decorativo, 2 comp. coloreado c/pigmento, SikaDecor®-801 Nature de Sika. Blanco
SikaDecor®-801 Nature (Rodadeck S) Revestimiento de microcemento decorativo coloreado, para aplicaciones interiores Descripción del Producto SikaDecor®-801 Nature es un revestimiento de dos componentes, formulado a base de aglomerados hidráulicos, resinas sintéticas, aditivos y colorante, para aplicaciones decorativas en interior. Usos SikaDecor®-801 Nature es adecuado para la realización de: . Revestimientos continuos altamente decorativos de suelos y paredes interiores . Recubrimiento de muebles, estanterías, etc. . Recubrimiento de revestimientos antiguos de plaquetas o baldosas cerámicas . Aplicable en estancias interiores, así como en cocinas y baños. . Revestimiento de pavimentos peatonales en interiores sobre soportes de cementosos . Revestimiento decorativo para tiendas, oficinas, vestíbulos, zonas de exposición, viviendas, etc.
