# Revestimiento con SikaDecor®-803 Nature, mediante aplicación manual, blanco

- Propiedad del archivo: CONSTRUNARIO
- Formato: FIEBDC-3/2012
- Programa: Construnario Versión 3.51
- Fecha de los precios: 06/03/2024
- Divisa: EUR
- Código: sika-sau (12/03/2024)

**PUSIK-318** m2 Revestimiento con SikaDecor®-803 Nature, mediante aplicación manual, blanco
Revestimiento y regulación de superficies, mediante un mortero polimérico de dos componentes a base de cemento, áridos seleccionados, aditivos y resinas sintéticas de altas prestaciones para regulación de superficies previa aplicación de microcementos, tipo SikaDecor®-803 Nature o similar, con un consumo aproximado de 2 kg/m2/mm, aplicado con ayuda de una llana o espátula, siguiendo las indicaciones de la Hoja Técnica del producto, incluyendo suministro de materiales, aplicación, medios auxiliares y eliminación de residuos a vertedero. Incluso preparación del soporte, limpieza a presión y aspiración de polvo. Incluso humectación del soporte si este lo requiere y la preparación de la mezcla con una batidora eléctrica.

| Código | Ud | Descripción | Rendimiento | Precio |
|---|---|---|---|---|
| 468001SIK | kg | Revestimiento mortero polimérico, SikaDecor®-803 Nature de Sika. Blanco (material) | 2.000 | 0 |
| MGEN052 | h | Equipo lanza agua limpieza (maquinaria) | 0.050 | 0 |
| MGEN041 | h | Equipo chorro de arena (maquinaria) | 0.050 | 0 |
| MGEN053 | h | Equipo de aspiración de polvo (maquinaria) | 0.050 | 0 |
| MGEN057 | h | Bomba de agua (maquinaria) | 0.050 | 0 |
| MOC001 | h | Oficial 1ª (mano de obra) | 0.400 | 0 |
| MOC002 | h | Peón especialista (mano de obra) | 0.400 | 0 |

## Recursos

**468001SIK** kg Revestimiento mortero polimérico, SikaDecor®-803 Nature de Sika. Blanco
SikaDecor®-803 Nature (Rodadeck F) Revestimiento de mortero polimérico, para la regularización de superficies, previo a la aplicación de microcementos Descripción del Producto El SikaDecor®-803 Nature es un revestimiento de dos componentes formulado a base de cemento Portland, áridos seleccionados, aditivos y resinas sintéticas, de altas prestaciones para regularización de superficies antes de la aplicación de microcementos decorativos. Usos SikaDecor®-803 Nature es un producto adecuado para: . Regularización de superficies previa a la aplicación de microcementos decorativos. . Relleno de juntas de baldosas en soportes alicatados o solados, previo a la aplicación de microcementos decorativos. SikaDecor®-803 Nature puede utilizarse como regularización sobre gran variedad de soportes como: . Hormigón y mortero . Ladrillo . Pavimentos y paredes con baldosas antiguas (para estos soportes es necesario la utilización de imprimación) . En general todo tipo de soportes porosos SikaDecor®-803 Nature se puede usar en paredes y suelos interiores y exteriores.
