# Adhesivo elástico de poliuretano, 600 cm3, SikaTack® Panel de Sika. Blanco marfil

- Propiedad del archivo: CONSTRUNARIO
- Formato: FIEBDC-3/2012
- Programa: Construnario Versión 3.51
- Fecha de los precios: 06/03/2024
- Divisa: EUR

**24107SIK** u Adhesivo elástico de poliuretano, 600 cm3, SikaTack® Panel de Sika. Blanco marfil
SikaTack® Panel Adhesivo para pegado de paneles en fachadas ventiladas. Descripción del producto Es un adhesivo de poliuretano monocomponente tixotrópico de consistencia pastosa que cura con la exposición a la humedad atmosférica para formar un elastómero duradero. Es parte de un sistema para una económica fijación oculta en fachadas ventiladas. Con el sistema SikaTack® Panel, los paneles son fijados de forma oculta a la subestructura normal de la misma. Se fabrica de acuerdo con la norma de garantía de calidad ISO 9001 / 14001 y programa de seguridad responsable. Usos Es válido para juntas estructurales en fachadas ventiladas entre la sub-estructura vertical instalada y el panel de fachada, el cual estará sometido a tensiones dinámicas y estáticas. Substratos posibles son aluminio (incluidos componentes anodizados), madera, fibrocemento, cerámica y plásticos. Seguir las instrucciones y consejos del fabricante en aquellos plásticos sensibles a las tensiones internas (stress cracking). Producto disponible solo para su uso solo por parte de profesionales. Es necesario ensayar sobre los substratos actualizados y bajo las condiciones de uso para asegurar la adhesión y compatibilidad de los materiales.
