# Primer para fachadas ventiladas, negro, SikaTack® Panel Primer de Sika.1 lt

- Propiedad del archivo: CONSTRUNARIO
- Formato: FIEBDC-3/2012
- Programa: Construnario Versión 3.51
- Fecha de los precios: 06/03/2024
- Divisa: EUR

**117497SIK** l Primer para fachadas ventiladas, negro, SikaTack® Panel Primer de Sika.1 lt.
SikaTack® Panel Primer Primer para fachadas ventiladas. Descripción del producto: Es un Primer líquido negro curado por humedad, formulado específicamente para el tratamiento de la superficie de pegado antes de la aplicación de los adhesivos SikaTack® Panel. El SikaTack® Panel Primer es parte de un sistema para una fijación oculta y económica en fachadas ventiladas. Con el sistema SikaTack® Panel, los paneles de la fachada son fijados de forma oculta a la subestructura. SikaTack® Panel Primer se fabrica de acuerdo con el sistema de aseguramiento de la calidad ISO 9001/14001 y con arreglo a un programa de seguridad responsable. Usos: Diseñado para mejorar la adhesión en aplicaciónes de pegado de adhesivos en sustratos como el aluminio, madera, cerámicas, fibrocemento y piedra natural. SikaTack® Panel Primer también puede ser utilizado sobre otros sustratos tales como materiales porosos y algunos metales. Este producto está indicado únicamente para usuarios profesionales experimentados. Deben realizarse ensayos con los sustratos y condiciones originales para asegurar la adhesión y la compatibilidad del material.
