# Masilla de silicona de curado neutro para el pegado de paneles en fachada, SikaTack® Panel 50 unipack de Sika. 600 cm3, gris

- Propiedad del archivo: CONSTRUNARIO
- Formato: FIEBDC-3/2012
- Programa: Construnario Versión 3.51
- Fecha de los precios: 06/03/2024
- Divisa: EUR

**497834SIK** u Masilla de silicona de curado neutro para el pegado de paneles en fachada, SikaTack® Panel 50 unipack de Sika. 600 cm3, gris
SikaTack® Panel 50 Adhesivo monocomponente para el sistema SikaTack®-Panel de montaje de paneles en fachada. Descripción del sistema Sistema de pegado de paneles tanto en fachada ventilada como en panelización interior. Está formado por: . Adhesivo elástico SikaTack® Panel. . La imprimación SikaTack® Panel Primer, para reforzar la adherencia de la masilla adhesiva. . Cinta de doble cara SikaTack® Panel-3 Con el Sistema SikaTack® Panel los paneles de fachada se pueden fijar de una manera oculta a subestructuras preparadas para ello. Usos Fijación oculta mediante pegado de paneles para fachada ventilada, para: . Edificios residenciales y comerciales . Obras nuevas y rehabilitaciones . Obras de acabado interior
