# Pegado de paneles opacos porosos sobre rastreles metálicos en fachada mediante adhesivo elástico SikaTack Panel-50

- Propiedad del archivo: CONSTRUNARIO
- Formato: FIEBDC-3/2012
- Programa: Construnario Versión 3.51
- Fecha de los precios: 06/03/2024
- Divisa: EUR
- Código: sika-sau (12/03/2024)

**PUSIK-462** m Pegado de paneles opacos porosos sobre rastreles metálicos en fachada mediante adhesivo elástico SikaTack Panel-50
Pegado de paneles opacos porosos en fachada sobre rastreles metálicos mediante adhesivo elástico SikaTack Panel-50 o similar; el sistema consiste en un limpiador activador Sika Aktivator 205 que es 95% base solvente, que contiene promotores de adherencia, imprimación de base epoxi de color negro, SikaTack Panel Primer o similar, la cual mejora la adherencia del adhesivo al soporte, cinta doble cara de polietileno de 3 mm de espesor, tipo CInta SikaTack Panel -3 o similar, adhesivo de base silicona estructural tipo SikaTack Panel-50 o similar, panelización exterior de paneles opacos especialmente basados en cemento y vidrios lacados o serigrafiados; temperatura del panel por encima de 80ºC; con certificación europea ETA/ETE; libre de etiquetado como peligroso; libre de isocianatos. Incluye por cada metro lineal los pretratamientos en ambos soportes. No incluye transporte, andamios, desperdicio ni transporte desperdicios.

| Código | Ud | Descripción | Rendimiento | Precio |
|---|---|---|---|---|
| 497834SIK | u | Masilla de silicona de curado neutro para el pegado de paneles en fachada, SikaTack® Panel 50 unipack de Sika. 600 cm3, gris (material) | 0.070 | 0 |
| 91799SIK | u | Producto complementario, 33 m, Cinta SikaTack® Panel 3 de Sika. Blanco (material) | 0.030 | 0 |
| 117497SIK | l | Primer para fachadas ventiladas, negro, SikaTack® Panel Primer de Sika.1 lt. (material) | 0.010 | 0 |
| 118771SIK | u | Imprimación líquida, Sika® Aktivator-205 de Sika. 750 cm3 (material) | 0.010 | 0 |
| MOC001 | h | Oficial 1ª (mano de obra) | 0.050 | 0 |
| MOC002 | h | Peón especialista (mano de obra) | 0.100 | 0 |

## Recursos

**497834SIK** u Masilla de silicona de curado neutro para el pegado de paneles en fachada
SikaTack® Panel 50 Adhesivo monocomponente para el sistema SikaTack®-Panel de montaje de paneles en fachada. Descripción del sistema Sistema de pegado de paneles tanto en fachada ventilada como en panelización interior. Está formado por: . Adhesivo elástico SikaTack® Panel. . La imprimación SikaTack® Panel Primer, para reforzar la adherencia de la masilla adhesiva. . Cinta de doble cara SikaTack® Panel-3 Con el Sistema SikaTack® Panel los paneles de fachada se pueden fijar de una manera oculta a subestructuras preparadas para ello. Usos Fijación oculta mediante pegado de paneles para fachada ventilada, para: . Edificios residenciales y comerciales . Obras nuevas y rehabilitaciones . Obras de acabado interior

**117497SIK** l Primer para fachadas ventiladas, negro, SikaTack® Panel Primer de Sika.1 lt
SikaTack® Panel Primer Primer para fachadas ventiladas. Descripción del producto: Es un Primer líquido negro curado por humedad, formulado específicamente para el tratamiento de la superficie de pegado antes de la aplicación de los adhesivos SikaTack® Panel. El SikaTack® Panel Primer es parte de un sistema para una fijación oculta y económica en fachadas ventiladas. Con el sistema SikaTack® Panel, los paneles de la fachada son fijados de forma oculta a la subestructura. SikaTack® Panel Primer se fabrica de acuerdo con el sistema de aseguramiento de la calidad ISO 9001/14001 y con arreglo a un programa de seguridad responsable. Usos: Diseñado para mejorar la adhesión en aplicaciónes de pegado de adhesivos en sustratos como el aluminio, madera, cerámicas, fibrocemento y piedra natural. SikaTack® Panel Primer también puede ser utilizado sobre otros sustratos tales como materiales porosos y algunos metales. Este producto está indicado únicamente para usuarios profesionales experimentados. Deben realizarse ensayos con los sustratos y condiciones originales para asegurar la adhesión y la compatibilidad del material.

**118771SIK** u Imprimación líquida, Sika® Aktivator-205 de Sika. 750 cm3
Sika® Aktivator-205 Agente de tratamiento previo para substratos no porosos. Descripción del producto: Es una solución alcohólica que contiene sustancias que activan las superficies antes del pegado o sellado con productos Sikaflex, Sika Aktivator-205 se fabrica de acuerdo con la ISO 9001 / 14001 norma de aseguramiento de la calidad y con arreglo a un programa de protección del medio ambiente. Usos: Adecuado para limpiar y activar los siguientes substratos no porosos: metales, plásticos, serigrafías cerámicas, superficies pintadas. Este producto está indicado únicamente para usuarios profesionales experimentados. Deben realizarse ensayos con los sustratos y condiciones originales para asegurar la adhesión y la compatibilidad del material.
