# Adhesivo elástico de poliuretano, 600 cm3, SikaTack® Panel 10 unipack, de Sika. Blanco marfil

- Propiedad del archivo: CONSTRUNARIO
- Formato: FIEBDC-3/2012
- Programa: Construnario Versión 3.51
- Fecha de los precios: 06/03/2024
- Divisa: EUR

**481632SIK** u Adhesivo elástico de poliuretano, 600 cm3, SikaTack® Panel 10 unipack, de Sika. Blanco marfil
SikaTack® Panel 10 Adhesivo monocomponente para el sistema SikaTack®-Panel de panelización interior. Descripción del sistema Sistema de pegado de paneles tanto en fachada ventilada como en panelización interior. Está formado por: . Adhesivo elástico SikaTack® Panel. . La imprimación SikaTack® Panel Primer, para reforzar la adherencia de la masilla adhesiva. . Cinta de doble cara SikaTack® Panel-3 Con el Sistema SikaTack® Panel los paneles de fachada se pueden fijar de una manera oculta a subestructuras preparadas para ello. Usos Fijación oculta mediante pegado de paneles para fachada ventilada, para: . Edificios residenciales y comerciales . Obras nuevas y rehabilitaciones . Obras de acabado interior
