# Pegado de paneles opacos porosos sobre rastreles no porosos en panelización interior mediante adhesivo elástico SikaTack Panel

- Propiedad del archivo: CONSTRUNARIO
- Formato: FIEBDC-3/2012
- Programa: Construnario Versión 3.51
- Fecha de los precios: 06/03/2024
- Divisa: EUR
- Código: sika-sau (12/03/2024)

**PUSIK-465** m Pegado de paneles opacos porosos sobre rastreles no porosos en panelización interior mediante adhesivo elástico SikaTack Panel
Pegado de paneles opacos no porosos sobre rastreles porosos mediante adhesivo elástico SikaTack Panel o similar; el sistema consiste en un limpiador activador Sika Aktivator 205 que es 95% base solvente, que contiene promotores de adherencia, imprimación de base epoxi de color negro, SikaTack Panel Primer o similar, la cual mejora la adherencia del adhesivo al soporte, cinta doble cara de polietileno de 3 mm de espesor, tipo Cinta SikaTack Panel -3 o similar, adhesivo de base poliuretano tipo SikaTack Panel-10 o similar, para panelización interior; pegado de costillas panel composite de aluminio; gran rango de adhesión sobre materiales porosos y no porosos; homologaciones con fabricantes de panel para interior tipo Finsa. Incluye por cada metro lineal los pretratamientos en ambos soportes. No incluye transporte, andamios, desperdicio ni transporte desperdicios.

| Código | Ud | Descripción | Rendimiento | Precio |
|---|---|---|---|---|
| 481632SIK | u | Adhesivo elástico de poliuretano, 600 cm3, SikaTack® Panel 10 unipack, de Sika. Blanco marfil (material) | 0.070 | 0 |
| 91799SIK | u | Producto complementario, 33 m, Cinta SikaTack® Panel 3 de Sika. Blanco (material) | 0.030 | 0 |
| 117497SIK | l | Primer para fachadas ventiladas, negro, SikaTack® Panel Primer de Sika.1 lt. (material) | 0.010 | 0 |
| 118771SIK | u | Imprimación líquida, Sika® Aktivator-205 de Sika. 750 cm3 (material) | 0.010 | 0 |
| MOC001 | h | Oficial 1ª (mano de obra) | 0.050 | 0 |
| MOC002 | h | Peón especialista (mano de obra) | 0.100 | 0 |

## Recursos

**481632SIK** u Adhesivo elástico de poliuretano, 600 cm3, SikaTack® Panel 10 unipack, de Sika. Blanco marfil
SikaTack® Panel 10 Adhesivo monocomponente para el sistema SikaTack®-Panel de panelización interior. Descripción del sistema Sistema de pegado de paneles tanto en fachada ventilada como en panelización interior. Está formado por: . Adhesivo elástico SikaTack® Panel. . La imprimación SikaTack® Panel Primer, para reforzar la adherencia de la masilla adhesiva. . Cinta de doble cara SikaTack® Panel-3 Con el Sistema SikaTack® Panel los paneles de fachada se pueden fijar de una manera oculta a subestructuras preparadas para ello. Usos Fijación oculta mediante pegado de paneles para fachada ventilada, para: . Edificios residenciales y comerciales . Obras nuevas y rehabilitaciones . Obras de acabado interior

**117497SIK** l Primer para fachadas ventiladas, negro, SikaTack® Panel Primer de Sika.1 lt
SikaTack® Panel Primer Primer para fachadas ventiladas. Descripción del producto: Es un Primer líquido negro curado por humedad, formulado específicamente para el tratamiento de la superficie de pegado antes de la aplicación de los adhesivos SikaTack® Panel. El SikaTack® Panel Primer es parte de un sistema para una fijación oculta y económica en fachadas ventiladas. Con el sistema SikaTack® Panel, los paneles de la fachada son fijados de forma oculta a la subestructura. SikaTack® Panel Primer se fabrica de acuerdo con el sistema de aseguramiento de la calidad ISO 9001/14001 y con arreglo a un programa de seguridad responsable. Usos: Diseñado para mejorar la adhesión en aplicaciónes de pegado de adhesivos en sustratos como el aluminio, madera, cerámicas, fibrocemento y piedra natural. SikaTack® Panel Primer también puede ser utilizado sobre otros sustratos tales como materiales porosos y algunos metales. Este producto está indicado únicamente para usuarios profesionales experimentados. Deben realizarse ensayos con los sustratos y condiciones originales para asegurar la adhesión y la compatibilidad del material.

**118771SIK** u Imprimación líquida, Sika® Aktivator-205 de Sika. 750 cm3
Sika® Aktivator-205 Agente de tratamiento previo para substratos no porosos. Descripción del producto: Es una solución alcohólica que contiene sustancias que activan las superficies antes del pegado o sellado con productos Sikaflex, Sika Aktivator-205 se fabrica de acuerdo con la ISO 9001 / 14001 norma de aseguramiento de la calidad y con arreglo a un programa de protección del medio ambiente. Usos: Adecuado para limpiar y activar los siguientes substratos no porosos: metales, plásticos, serigrafías cerámicas, superficies pintadas. Este producto está indicado únicamente para usuarios profesionales experimentados. Deben realizarse ensayos con los sustratos y condiciones originales para asegurar la adhesión y la compatibilidad del material.
