# Pegado de madera en suelos mediante adhesivos elástico por cordones SikaBond 152

- Propiedad del archivo: CONSTRUNARIO
- Formato: FIEBDC-3/2012
- Programa: Construnario Versión 3.51
- Fecha de los precios: 06/03/2024
- Divisa: EUR
- Código: sika-sau (12/03/2024)

**PUSIK-468** m Pegado de madera en suelos mediante adhesivos elástico por cordones SikaBond 152
Pegado de madera mediante adhesivo elástico tipo SikaBond 152 o similar; fácil de espatular; buena compatibilidad con barnices; transitable luego de 8 horas; con las siguientes certificaciones: en conformidad con LEED v4 EQc 2: material de bajas emisiones; clasificación de VOC: GEV-EMICODE EC 1PLUS; certificado de VOC de acuerdo con los requerimientos de aprobación de AgBB y DIBt, informe de ensayo No.Z-155.10-498; clase A+ de acuerdo con la regulación francesa de emisiones de VOC. No incluye transporte, desperdicio ni transporte desperdicios.

| Código | Ud | Descripción | Rendimiento | Precio |
|---|---|---|---|---|
| 542727SIK | u | Adhesivo elástico para pavimentos de madera, SikaBond® -152 de Sikamarrón parqué (material) | 0.420 | 0 |
| MOC001 | h | Oficial 1ª (mano de obra) | 0.050 | 0 |
| MOC002 | h | Peón especialista (mano de obra) | 0.130 | 0 |

## Recursos

**542727SIK** u Adhesivo elástico para pavimentos de madera, SikaBond® -152 de Sikamarrón parqué
SikaBond® -152 Adhesivo elástico para pavimentos de madera de aplicación con dispensador o pistola. Descripción del producto: Es un adhesivo monocomponente para todos los tipos de suelo de madera, es adecuado para los soportes más comunes de pavimentos. El adhesivo elástico es fácil de aplicar usando dispensadores SikaBond® o pistolas de aplicación y las marcas de la llana son estables. Usos: Unión de diferentes tipos de suelos de madera: . Madera de ingeniería. . Parqué mosaico . Parqué laminado (<'= 55 × 220 mm, espesor >'= 10 mm) . Tablas macizas (10 x espesor > ancho) Pegado sobre diferentes soportes: . Hormigón . Mortero . Parqué . Madera contrachapada . Madera prensada (V100) . OSB
