# Sellado de juntas de dilatación o conexión de ancho 1,0 cm en pavimentos con Sikaflex® 406 KC

- Propiedad del archivo: CONSTRUNARIO
- Formato: FIEBDC-3/2012
- Programa: Construnario Versión 3.51
- Fecha de los precios: 06/03/2024
- Divisa: EUR
- Código: sika-sau (12/03/2024)

**PUSIK-622** m Sellado de juntas de dilatación o conexión de ancho 1,0 cm en pavimentos con Sikaflex® 406 KC
Sellado de juntas de dilatación en pavimentos de 1,0 cm de ancho con sellador elástico monocomponente de base poliuretano acelerado con un booster tipo Sikaflex® 406 KC o similar, con capacidad de movimiento de +/- 25 %); con muy buena resistencia mecánica; buena resistencia química y a la intemperie; que absorbe vibraciones e impacto, muy bajas emisiones y es muy apto para ser colocado en pavimentos de diferentes tipos de asfalto, acero, hormigón, ladrillo, etc. Con declaración de prestaciones y marcado CE bajo la norma EN 15651-2 parte 2: especificaciones para selladores de juntas de aplicación en frío; con declaración de prestaciones y marcado CE bajo la norma EN 15651-4 selladores aptos para tráfico peatonal; que cumple con los siguientes certificados: DIN EN 15651-4:2012-09, Sikaflex®-406 KC, SKZ, Test report No. 131282/18-ll; DIN EN 14188-2:2005-03,Sikaflex®-406 KC, SKZ, Test report No. 131282/18-I. Se recomienda colocar fondo de junta de célula cerrada y polietileno a la profundidad necesaria para respetar una relación entre ancho profundidad de aproximadamente 1:1; imprimar el soporte con imprimación de base epoxi Sika® Primer 3N o similar, para posterior colocación del producto para sellar la junta. No incluye transporte, andamios y eliminación de materiales en vertedero.

| Código | Ud | Descripción | Rendimiento | Precio |
|---|---|---|---|---|
| 616446SIK | l | Sellador de poliuretano autonivelante de altas prestaciones con acelerador booster, Sikaflex 406 KC de Sika. Gris hormigón (material) | 0.100 | 0 |
| 122239SIK | l | Imprimación líquida para tratamiento previo a la aplicación de masillas, Sika® Primer-3 N d Sika. 1 lt. (material) | 0.010 | 0 |
| MOC001 | h | Oficial 1ª (mano de obra) | 0.200 | 0 |
| MOC002 | h | Peón especialista (mano de obra) | 0.130 | 0 |

## Recursos

**616446SIK** l Sellador de poliuretano autonivelante de altas prestaciones con acelerador booster
Sikaflex®-406 KC Sellador de poliuretano auto-nivelante de altas prestaciones con acelerador booster. Descripción del producto Es un sellador de juntas elásticas para pavimentos monocomponente, autonivelante, acelerado y de alta resistencia mecánica y química. El curado rápido y homogéneo en todo el sellador se logra mediante la adición del Sikaflex®-406 KC Booster. Está especialmente diseñado para el sellado elástico de juntas entre rieles, superficies adyacentes y para estar en contacto con productos de la gama Icosit KC. Usos Solo puede ser utilizado por profesionales experimentados. . Juntas de conexión entre acero, algunos tipos de asfalto, hormigón, granito, superestructuras en vías de raíles, carreteras y pavimentos. . Juntas de movimiento en pavimentos de aeropuertos y vías, zonas peatonales y de tráfico, y otras situaciones en las que se requiere una exposición temprana al tráfico.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
