# Sellado de juntas de dilatación o conexión de ancho 3,0 cm en fachada con SikaHyflex-250 Facade

- Propiedad del archivo: CONSTRUNARIO
- Formato: FIEBDC-3/2012
- Programa: Construnario Versión 3.51
- Fecha de los precios: 06/03/2024
- Divisa: EUR
- Código: sika-sau (12/03/2024)

**PUSIK-489** m Sellado de juntas de dilatación o conexión de ancho 3,0 cm en fachada con SikaHyflex-250 Facade
Sellado de juntas de dilatación o conexión en fachada de hormigón, SATE o fábrica de ladrillos o bloques; de 3,0 cm de ancho con sellador elástico monocomponente de base poliuretano tipo SikaHyflex 250 Facade o similar, con muy buena resistencia a la intemperie, capacidad de movimiento de +100/-50 % (ASTM C719); curado sin burbujas; baja transmisión de tensión al sustrato; fácil de alisar y muy buena trabajabilidad; libre de solventes y muy baja emisión. Cumple con EMICODE EC1PLUS R;LEED v4 EQc 2: Low-Emitting Materials; SCAQMD, Rule 1168; BAAQMD, Reg. 8, Rule 51; M1 (Emission Class for Building Material); EN15651-1 F EXT-INT CC 25 LM provisto de declaración de prestaciones y marcado CE; ISO 11600 F 25 LM; DIN 18540 F; ASTM C 920, clase 100/50. Se recomienda colocar fondo de junta de célula cerrada y polietileno a la profundidad necesaria para respetar una relación entre ancho profundidad de aproximadamente 2:1; imprimar el soporte con imprimación de base epoxi Sika Primer 3N o similar, para posterior colocación del producto para sellar la junta. No incluye transporte, andamios y eliminación de materiales en vertedero.

| Código | Ud | Descripción | Rendimiento | Precio |
|---|---|---|---|---|
| 435543SIK | u | Sellador impermeabilizante profesional monocomponente de alto rendimiento, Sikahyflex 250 Facae de Sika. 600 cm3, gris (material) | 0.770 | 0 |
| 121084SIK | m | Perfiles de espuma de polietileno para relleno de juntas 40 mm, Fondo de junta Sika®, gris (material) | 1.000 | 0 |
| 122239SIK | l | Imprimación líquida para tratamiento previo a la aplicación de masillas, Sika® Primer-3 N d Sika. 1 lt. (material) | 0.010 | 0 |
| MOC001 | h | Oficial 1ª (mano de obra) | 0.180 | 0 |
| MOC002 | h | Peón especialista (mano de obra) | 0.110 | 0 |

## Recursos

**435543SIK** u Sellador impermeabilizante profesional monocomponente de alto rendimiento, Sikahyflex 250 Facae de Sika. 600 cm3, gris
SikaHyflex®-250 Facade Sellador impermeabilizante profesional monocomponente de alto rendimiento y pintable para fachadas de hormigón, de fábrica y SATE Descripción del producto / usos SikaHyflex®-250 Facade es un sellador elástico, de bajo módulo, curado por humedad y monocomponente adecuado para las juntas de conexión y de movimiento en envolventes de edificios comerciales.

**121084SIK** m Perfiles de espuma de polietileno para relleno de juntas 40 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
