# Sellado de juntas entre fachada y marco de ventana de ancho 0,5 cm con Sikaflex® 111 Stick & Seal

- Propiedad del archivo: CONSTRUNARIO
- Formato: FIEBDC-3/2012
- Programa: Construnario Versión 3.51
- Fecha de los precios: 06/03/2024
- Divisa: EUR
- Código: sika-sau (12/03/2024)

**PUSIK-505** m Sellado de juntas entre fachada y marco de ventana de ancho 0,5 cm con Sikaflex® 111 Stick & Seal
Sellado de juntas entre marco de ventana y fachada de 0,5 cm de ancho con sellador elástico monocomponente de base poliuretano tipo Sikaflex®-111 Stick &Seal o similar, con amplia adhesión en diferentes soportes, para uso en interior y exterior, buenas resistencias mecánicas y a la intemperie, para sellado de envolvente de edificios, con los siguientes certificados: clasificación de emisiones de VOC GEV-EMICODE EC1PLUS; clasificación de emisiones VOC de materiales de construcción RTS M1; Clase A+ de acuerdo a la Regulación Francesa de emisiones VOC; con marcado CE, y declaración de prestaciones bajo la EN 15651-1 Selladores para juntas no estructurales en elementos de fachada. Clasificación F EXT-INT CC 20HM. Se recomienda colocar fondo de junta de célula cerrada y polietileno a la profundidad necesaria para respetar una relación entre ancho profundidad de aproximadamente 2:1; imprimar el soporte con imprimación de base epoxi Sika® Primer 3N o similar, para posterior colocación del producto para sellar la junta. No incluye transporte, andamios y eliminación de materiales en vertedero.

| Código | Ud | Descripción | Rendimiento | Precio |
|---|---|---|---|---|
| 569163SIK | u | Masilla multiusos, adhesivo y sellador, cartucho 290cm3, Sikaflex®-111 Stick&Seal de Sika. gris (material) | 0.070 | 0 |
| 121080SIK | m | Perfiles de espuma de polietileno para relleno de juntas 15 mm, Fondo de junta Sika®, gris (material) | 1.000 | 0 |
| 122239SIK | l | Imprimación líquida para tratamiento previo a la aplicación de masillas, Sika® Primer-3 N d Sika. 1 lt. (material) | 0.010 | 0 |
| MOC001 | h | Oficial 1ª (mano de obra) | 0.250 | 0 |
| MOC002 | h | Peón especialista (mano de obra) | 0.110 | 0 |

## Recursos

**569163SIK** u Masilla multiusos, adhesivo y sellador, cartucho 290cm3, Sikaflex®-111 Stick&Seal de Sika. gris
Sikaflex®-111 Stick&Seal Masilla multiusos. Adhesivo y sellador Descripción del producto: Sikaflex®-111 Stick & Seal es un adhesivo y sellador multiuso monocomponente, con amplia adhesión y sellado en la mayoría de los soportes y materiales para la construcción. Para uso tanto interior como exterior. Usos: Un adhesivo para unir la mayoría de los componentes y materiales de construcción, como: . Hormigón . Ladrillo . Piedra . Cerámica . Madera . Metal . Vidrio . Plásticos como PVC, EPDM, PA, PET y EPS / XPS. Un sellador para juntas verticales y horizontales.

**121080SIK** m Perfiles de espuma de polietileno para relleno de juntas 15 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
