# Masilla multiusos, adhesivo y sellador, cartucho 290cm3, Sikaflex®-111 Stick&Seal de Sika. gris

- Propiedad del archivo: CONSTRUNARIO
- Formato: FIEBDC-3/2012
- Programa: Construnario Versión 3.51
- Fecha de los precios: 06/03/2024
- Divisa: EUR

**569163SIK** u Masilla multiusos, adhesivo y sellador, cartucho 290cm3, Sikaflex®-111 Stick&Seal de Sika. gris
Sikaflex®-111 Stick&Seal Masilla multiusos. Adhesivo y sellador Descripción del producto: Sikaflex®-111 Stick & Seal es un adhesivo y sellador multiuso monocomponente, con amplia adhesión y sellado en la mayoría de los soportes y materiales para la construcción. Para uso tanto interior como exterior. Usos: Un adhesivo para unir la mayoría de los componentes y materiales de construcción, como: . Hormigón . Ladrillo . Piedra . Cerámica . Madera . Metal . Vidrio . Plásticos como PVC, EPDM, PA, PET y EPS / XPS. Un sellador para juntas verticales y horizontales.
