# Sellado de juntas entre fachada y marco de puerta de ancho 2,0 cm con Sikaflex® 11 FC Purform

- Propiedad del archivo: CONSTRUNARIO
- Formato: FIEBDC-3/2012
- Programa: Construnario Versión 3.51
- Fecha de los precios: 06/03/2024
- Divisa: EUR
- Código: sika-sau (12/03/2024)

**PUSIK-516** m Sellado de juntas entre fachada y marco de puerta de ancho 2,0 cm con Sikaflex® 11 FC Purform
Sellado de juntas entre marco de puerta y fachada de 2,0 cm de ancho con sellador elástico monocomponente de base poliuretano tipo Sikaflex 11 FC Purfom o similar, con capacidad de movimiento de +/- 35 % (ASTM C 719); muy buena adherencia a la mayoría de los materiales de construcción; buena resistencia mecánica; buena resistencia a la intemperie; absorbe vibraciones e impacto, muy bajas emisiones. Con las siguientes certificaciones EMICODE EC1PLUS R; LEED v4 EQc 2: Low-Emitting Materials; SCAQMD, Rule 1186; BAAQMD, Reg.8, Rule 51; con declaración de prestaciones y marcado CE bajo la norma EN 15651-1 F EXT-INT CC 25HM; con declaración de prestaciones y marcado CE bajo la norma EN 15651-3 - selladores no estructurales para uso en juntas en áreas sanitarias de edificios sanitarios - XS 3, con declaración de prestaciones y marcado CE bajo la norma EN 15651-4 PW EXT-INT CC 25 HM; ASTM C 920, clase 35; ISEGA Certificado para uso en áreas alimentarias. Se recomienda colocar fondo de junta de célula cerrada y polietileno a la profundidad necesaria para respetar una relación entre ancho profundidad de aproximadamente 2:1; imprimar el soporte con imprimación de base epoxi Sika® Primer 3N o similar, para posterior colocación del producto para sellar la junta. No incluye transporte, andamios y eliminación de materiales en vertedero.

| Código | Ud | Descripción | Rendimiento | Precio |
|---|---|---|---|---|
| 644641SIK | u | Masilla monocomponente a base de poliuretano, de elasticidad permanente, Sikaflex 11 FC Purform de Sika. Blanco C9242/20UP600 (material) | 0.330 | 0 |
| 121082SIK | m | Perfiles de espuma de polietileno para relleno de juntas 25 mm, Fondo de junta Sika®,gris (material) | 1.000 | 0 |
| 122239SIK | l | Imprimación líquida para tratamiento previo a la aplicación de masillas, Sika® Primer-3 N d Sika. 1 lt. (material) | 0.010 | 0 |
| MOC001 | h | Oficial 1ª (mano de obra) | 0.250 | 0 |
| MOC002 | h | Peón especialista (mano de obra) | 0.110 | 0 |

## Recursos

**644641SIK** u Masilla monocomponente a base de poliuretano
Sikaflex®-11 FC Purform Adhesivo multiusos y sellador de juntas elástico DESCRIPCION DEL PRODUCTO Sikaflex®-11 FC Purform es un adhesivo y sellador elástico y monocomponente de curado por humedad. Es adecuado para aplicaciones de sellados elásticos y pegados multiusos tanto en interior como en exterior. El producto presenta una adhesión duradera a la mayoría de los materiales de construcción. USOS Adhesivo para unir materiales y componentes de construcción como: - hormigón - ladrillo - cerámica - Madera - Metal - Vidrio Sellador de juntas verticales y horizontales.

**121082SIK** m Perfiles de espuma de polietileno para relleno de juntas 25 mm, Fondo de junta Sika®,gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
