# Sellado de juntas entre vidrio y marco de ventana de ancho 1,5 cm en fachada con Sikasil 110 Neutral

- Propiedad del archivo: CONSTRUNARIO
- Formato: FIEBDC-3/2012
- Programa: Construnario Versión 3.51
- Fecha de los precios: 06/03/2024
- Divisa: EUR
- Código: sika-sau (12/03/2024)

**PUSIK-548** m Sellado de juntas entre vidrio y marco de ventana de ancho 1,5 cm en fachada con Sikasil 110 Neutral
Sellado de juntas entre vidrio y marco de ventana de 1,5 cm de ancho con sellador elástico monocomponente de base silicona tipo Sikasil® 110 Neutral o similar, de alto rendimiento, con buena adhesión a diferentes materiales de construcción incluyendo vidrio, varios metales y plásticos; tiene buena resistencia a los rayos UV, hongos y moho; capacidad de movimiento +/-25 %; para uso interno y externo. Clasificación de emisiones de VOC GEV-EMICODE EC 1PLUS; marcado CE, y Declaración de Prestaciones de acuerdo con la normativa EN 15651-1 Sellador para juntas no estructurales - elementos de fachadas. Marcado CE, y Declaración de Prestaciones de acuerdo con la normativa EN 15651-2 Sellador para juntas no estructurales - selladores de acristalamiento. Marcado CE, y Declaración de Prestaciones de acuerdo con la normativa EN 15651-3 Sellador para juntas no estructurales - Selladores sanitarios. Se recomienda una limpieza de las superficies y posterior activación, de base solvente y grupos reactivos en su interior, Sika Aktivator 205 o similar, para posterior colocación del producto para sellar. No incluye transporte, andamios, eliminación de materiales en vertedero, ni desperdicio.

| Código | Ud | Descripción | Rendimiento | Precio |
|---|---|---|---|---|
| 610891SIK | u | Sellador multiuso de silicona de alto rendimiento, Sikasil 110 neutral de Sika. Gris claro (material) | 0.010 | 0 |
| 118771SIK | u | Imprimación líquida, Sika® Aktivator-205 de Sika. 750 cm3 (material) | 0.010 | 0 |
| MOC001 | h | Oficial 1ª (mano de obra) | 0.180 | 0 |
| MOC002 | h | Peón especialista (mano de obra) | 0.110 | 0 |

## Recursos

**610891SIK** u Sellador multiuso de silicona de alto rendimiento, Sikasil 110 neutral de Sika. Gris claro
Sikasil® -110 Neutral Sellador multiuso de silicona de alto rendimiento para la construcción. Descripción del producto: Es un sellador a base de silicona de juntas, monocomponente, de alto rendimiento, flexible y multiuso. Tiene una buena adhesión a los materiales de construcción, incluyendo vidrio, varios metales y plásticos sin imprimación. Se mantiene flexible después del curado y tiene buena resistencia a los rayos UV, hongos y moho. Capacidad de movimiento +/-25 %. Uso interno y externo. Usos: Sellado de juntas para: . Acristalamiento . Sanitario . juntas con movimiento y de conexión

**118771SIK** u Imprimación líquida, Sika® Aktivator-205 de Sika. 750 cm3
Sika® Aktivator-205 Agente de tratamiento previo para substratos no porosos. Descripción del producto: Es una solución alcohólica que contiene sustancias que activan las superficies antes del pegado o sellado con productos Sikaflex, Sika Aktivator-205 se fabrica de acuerdo con la ISO 9001 / 14001 norma de aseguramiento de la calidad y con arreglo a un programa de protección del medio ambiente. Usos: Adecuado para limpiar y activar los siguientes substratos no porosos: metales, plásticos, serigrafías cerámicas, superficies pintadas. Este producto está indicado únicamente para usuarios profesionales experimentados. Deben realizarse ensayos con los sustratos y condiciones originales para asegurar la adhesión y la compatibilidad del material.
