# Sellado de juntas entre prefabricados ancho 2,5 cm con SikaSeal 106 Construction

- Propiedad del archivo: CONSTRUNARIO
- Formato: FIEBDC-3/2012
- Programa: Construnario Versión 3.51
- Fecha de los precios: 06/03/2024
- Divisa: EUR
- Código: sika-sau (12/03/2024)

**PUSIK-580** m Sellado de juntas entre prefabricados ancho 2,5 cm con SikaSeal 106 Construction
Sellado de juntas entre elementos prefabricados 2,5 cm de ancho con sellador elástico monocomponente de tecnología híbrida tipo SikaSeal® -106 Construction o similar, tiene buena adherencia a la mayoría de los materiales de construcción. Proporciona un sellado impermeable que no amarillea y es pintable con capacidad de movimiento +/-25 %, tanto para uso interior como exterior; certificaciones: Clasificación de emisiones de VOC Eurofins EC 1PLUS; en conformidad con LEED v4 EQc 2: Material de bajas emisiones; Marcado CE y DoP bajo la norma EN 15651-1 - Sellador para juntas no estructurales, en elementos de fachada; EN ISO 11600: Elementos de construcción - productos para juntas - Clasificación y requerimientos para selladores ASTM C920-4: Especificaciones estándar para selladores de juntas elastoméricas. Se recomienda colocar fondo de junta de célula cerrada y polietileno a la profundidad necesaria para respetar una relación entre ancho profundidad de aproximadamente 2:1; imprimar el soporte con imprimación de base epoxi Sika Primer 3N o similar, para posterior colocación del producto para sellar la junta. No incluye transporte, andamios y eliminación de materiales en vertedero.

| Código | Ud | Descripción | Rendimiento | Precio |
|---|---|---|---|---|
| 601199SIK | u | Sellador multipropósito para construcción, SikaSeal® -106 Construction de Sika. Gris y blanco (material) | 0.520 | 0 |
| 121083SIK | m | Perfiles de espuma de polietileno para relleno de juntas 30 mm, Fondo de junta Sika®, gris (material) | 1.000 | 0 |
| MOC001 | h | Oficial 1ª (mano de obra) | 0.180 | 0 |
| MOC002 | h | Peón especialista (mano de obra) | 0.110 | 0 |

## Recursos

**601199SIK** u Sellador multipropósito para construcción, SikaSeal® -106 Construction de Sika. Gris y blanco
SikaSeal® -106 Construction Sellador multipropósito para construcción. Descripción del producto: Es un sellador de juntas elástico, monocomponente y multiuso, diseñado para juntas en cerramientos de edificios. Tiene buena adherencia a la mayoría de los materiales de construcción. Proporciona un sellado impermeable que no amarillea y es pintable. Capacidad de movimiento +/-25 %. Para uso tanto en interior como exterior. Usos: Sellador de juntas para: . Elementos de fachadas . Marcos de puertas y ventanas . Juntas tanto en interior como exterior con cantidad de movimiento limitada . Sellador de juntas pintable . Elementos prefabricados

**121083SIK** m Perfiles de espuma de polietileno para relleno de juntas 30 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.
