# Sellado de juntas en plantas de tratamiento de aguas residuales de ancho 3,0 cm con Sikaflex® PRO-3 Purfom

- Propiedad del archivo: CONSTRUNARIO
- Formato: FIEBDC-3/2012
- Programa: Construnario Versión 3.51
- Fecha de los precios: 06/03/2024
- Divisa: EUR
- Código: sika-sau (12/03/2024)

**PUSIK-594** m Sellado de juntas en plantas de tratamiento de aguas residuales de ancho 3,0 cm con Sikaflex® PRO-3 Purfom
Sellado de juntas en plantas de tratamiento de aguas residuales de 3,0 cm de ancho con sellador monocomponente de base poliuretano tipo Sikaflex PRO-3 Purfom o similar, con altas resistencias mecánicas, que cura con la humedad ambiental con capacidad de Movimiento del 25% (ISO 9047), curado sin formación de burbujas, muy buena resistencia mecánica y química, muy baja emisión, cumple con EN 15651-4 PW EXT-INT CC 25 HM; ensayado bajo los principios del DIBT para exposición a aguas residuales; EMICODE EC 1Plus R, "Muy bajas emisiones"; certificado ISEGA para uso en áreas alimentarias; acorde con BS 6920 (Contacto con agua potable); CSM resistencia biológica; Sellador de juntas de movimiento en pavimentos para aplicaciónes en interior y exterior según CE 15651-4:2012 provisto de marcado CE y declaración de prestaciones. Se recomienda colocar fondo de junta de célula cerrada y polietileno a la profundidad necesaria para respetar una relación entre ancho profundidad de aproximadamente 1:0,8; imprimar el soporte con imprimación de base epoxi Sika Primer 3N o similar, para posterior colocación del producto para sellar la junta. No incluye transporte, desperdicio ni eliminación de materiales en vertedero.

| Código | Ud | Descripción | Rendimiento | Precio |
|---|---|---|---|---|
| 617759SIK | u | Sellador de poliuretano para juntas de pavimentos, Sikaflex® PRO-3 Purform de Sika. Gris (material) | 1.250 | 0 |
| 121084SIK | m | Perfiles de espuma de polietileno para relleno de juntas 40 mm, Fondo de junta Sika®, gris (material) | 1.000 | 0 |
| 122239SIK | l | Imprimación líquida para tratamiento previo a la aplicación de masillas, Sika® Primer-3 N d Sika. 1 lt. (material) | 0.010 | 0 |
| MOC001 | h | Oficial 1ª (mano de obra) | 0.200 | 0 |
| MOC002 | h | Peón especialista (mano de obra) | 0.130 | 0 |

## Recursos

**617759SIK** u Sellador de poliuretano para juntas de pavimentos, Sikaflex® PRO-3 Purform de Sika. Gris
Sikaflex® PRO-3 Purform Sellador de poliuretano para juntas de pavimentos y aplicaciones en ingeniería civil. Descripción del producto Es un sellador de poliuretano, elástico, monocomponente y de curado por humedad. Adecuado para muchos tipos de juntas en pavimentos y en estructuras de ingeniería civil. El producto mantiene la elasticidad en un amplio rango de temperatura y su alta resistencia mecánica y química le proporcionan una buena durabilidad. Usos Aplicaciones de sellado de juntas interiores y exteriores y horizontales y verticales: . Pavimentos en la industria alimentaria . Aplicación en salas limpias . Almacenes y áreas de producción . Plantas de tratamiento de aguas residuales . Juntas en pavimentos de túneles . Aparcamientos . Áreas peatonales y de tráfico Características . Gran capacidad de movimiento: +/- 25% (ISO11600) y +/- 50% (ASTM C920) . Rápido desarrollo de las propiedades mecánicas . Muy buena resistencia mecánica y química . Alta resistencia a la intemperie . Buena durabilidad . No mancha en una amplia gama de sustratos . Contenido de monómero muy bajo: no es necesaria la formación de seguridad para el usuario (restricción REACH 2023, anexo 17, entrada 74) . Curado sin formación de burbujas . Buena adherencia a la mayoría de los materiales de construcción

**121084SIK** m Perfiles de espuma de polietileno para relleno de juntas 40 mm, Fondo de junta Sika®, gris
Fondo de junta Sika® Perfiles de espuma de polietileno para relleno de juntas Descripción del producto: Son perfiles cilíndricos de espuma de polietileno de célula cerrada. Se utilizan como material complementario en la puesta en obra de productos de sellado. Usos: . El Fondo de junta Sika® es un material complementario idóneo para delimitar la profundidad de junta, de cara a conseguir un factor de junta apropiado, que viene condicionado por las características del sellador. . Puede emplearse en: albañilería tradicional, muros pantalla, prefabricados pesados o ligeros, juntas de pavimentos, etc. con nuestras masillas: . Sikaflex®-11FC+, Sikaflex® Pro 2 HP. Sikaflex® Pro 3 WF, Sikasil®-C, Sanisil®, Sikacryl®-S.

**122239SIK** l Imprimación líquida para tratamiento previo a la aplicación de masillas, Sika® Primer-3 N d Sika. 1 lt
Imprimaciónes para masillas Líquidos de tratamiento previo para la aplicación de masillas Descripción de producto Imprimaciónes para masillas son líquidos de baja viscosidad que se utilizan como tratamiento previo a la aplicación de las masillas elásticas de la gama Sikaflex y los adhesivos de la gama SikaBond para reforzar su adherencia al soporte. Usos La principal función de las imprimaciones es la de reforzar la adherencia entre las masillas anteriormente citadas y los diferentes soportes que podamos tener: hormigón, madera, ladrillo, vidrio, prefabricados, PVC, etc. Están especialmente indicados en sellados o pegados donde la masilla vaya a estar en contacto permanente con el agua.
